# FJS Neubau Gemeinschaftsschule
Angebotsaufforderung (GAEB DA XML 3.2, DA83)
Projekt: 0070-...
Währung: EUR
Vergabeart: Beschränkte Ausschreibung
Abgabeort: Rathaus, Zentrale Vergabestelle; Fleethörn 9; 24103 Kiel; 3.
Erstellt mit: GXML Toolbox V3.3 R20220330, ORCA AVA 25.0.2 - Enterprise Edition 25.00.02, 29.09.2026

## Grundlage des Leistungsverzeichnisses
Grundlage des Leistungsverzeichnisses

Für die Ausschreibung, Angebotsabgabe, Vergabe, Ausführung, Aufmaß und Abrechnung der Bauleistungen sind die Verdingungsordnung für Bauleistungen (VOB Teil A und B) und die technischen Vorschriften (VOB Teil C) Grundlage des Vetrages.

## Zusätzliche allgemeine Vertragsbedingungen
Zusätzliche allgemeine Vertragsbedingungen

1. Leistungsverzeichnis / Angebot

1.1
Bei der Ausführung ist immer von mehreren Teil- u. Einzelmengen in verschiedenen Abschnitten des Projektes auszugehen.

2. Ausführung

2.1
Der AN muss für seine Leistung eine Werk- u. Montageplanung erstellen. Diese Planung ist dem AG 2-fach in Papier und als pdf- und dwg-Datei zur Freigabe zu übergeben. Für die Freigabe ist ein Zeitraum von 4-6 Wochen einzuplanen. Die Layerstruktur der dwg Datei sind mit dem AG abzustimmen. Alle Pläne müssen mit einen Plankopf mit Angaben zum Erstell- und Änderungsdatum, der Planbezeichnung, der Plannummer, dem Maßstab und dem Index versehen sein.
Änderungen sind in den Plänen deutlich zu markieren und im Indexfeld zu beschreiben.
Die dargestellten Bauteile und Leistungen müssen den vertraglichen Grundlagen entsprechen. Begründete Ausnahmen sind deutlich als außervertraglich zu kennzeichnen.

Zur erstellten Werk- und Montageplanung des AN gehören:

1. Detailzeichnungen (Datenblätter, Maße, Schnitte, Befestigungen, Einbausituationen)
2. Montageablauf / Montagekonzept
3. Fertigungsunterlagen (Produktionszeichnungen der Hersteller)
4. Schnittstellenabstimmung mit anderen Gewerken (Prüfung der vorhandenen Ausführungsplanung)
5. Nachweise (z. B. statische, brandschutztechnische oder sicherheitstechnische Unterlagen)
6. Maßliche Anpassung an die örtlichen Gegebenheiten (Aufmaß)

2.2
Dem AN werden die erforderlichen Planunterlagen vom AG als pdf-Datei bzw. dwg-Datei übergeben. Die Unterlagen sind seitens des AN rechtzeitig vom AG schriftlich abzufordern. Die zur Sicherung der geregelten Arbeitsabläufe notwendigen Übergabezeitpunkte sind außerdem in der eigenen Terminplanung des AN aufzuführen.
2.3
Alle Vermessungsarbeiten für die eigenen Leistungen des AN sind vom AN auszuführen und in die EP einzurechnen.

3 Qualität

3.1
Erforderliche Zulassungen und Prüfzeugnisse sind durch den AN zu erbringen bzw. zu erwirken. Die Kosten hierfür werden nicht gesondert vergütet. Prüfzeugnisse, Zulassungen, Gebrauchsanweisungen etc. sind dem AG umgehend vorzulegen.
3.2
Die Ausführung erfolgt nach den Herstellerangaben der verwendeten Produkte und Materialien. Daraus resultierende Aufwendungen werden nicht gesondert vergütet.

4 Nebenleistungen
Keine

5 Sonstiges

5.1
Der AN muss während seines Ausführungszeitraumes einen befugten Vertreter in die vom AG einberufenen Baubesprechungen entsenden.

5.2
Der AN ist verpflichtet über den vollständige Ausführungszeitraum ein Bautagebuch zu führen. Der Tagesbericht enthält min. alle wesentlichen Vorgänge, die Witterungsverhältnisse, Anordnungen des AG, Beginn/Ende von Bauabschnitten, wesentliche Materiallieferungen, außergewöhnliche Ereignisse und den Personaleinsatz.
Das Bautagebuch ist der Objektüberwachung wöchentlich zur Unterschrift vorzulegen.

5.3
Dokumente sind über das bauherrenseitig, zur unentgeltlichen Nutzung, zur Verfügung gestellte Dokumentenmanagementsystem (Poolarserver) zu übergeben.

6. Kostenbeteiligungen des Auftragnehmers

6.1
Baustrom inkl. Baustromverteiler wird bauseits für die gesamte Bauzeit eingerichtet, vorgehalten und für die
am Bau Beteiligten Gewerke zur Mitbenutzung zur Verfügung gestellt. Die Anschlusspunkte können in
Einzelfällen bis 70 m entfernt sein.
Die Verbrauchskosten werden s. u. nach Kalkulationshinweis anteilig auf die jeweiligen Gewerke aufgeteilt.

6.2
Außenzapfstellen werden bauseits eingerichtet und für die am Bau Beteiligten Gewerke zur Mitbenutzung zur
Verfügung gestellt. Die Anschlusspunkte können in Einzelfällen bis 70 m entfernt sein.
Die Verbrauchskosten werden s. u. nach Kalkulationshinweis anteilig auf die jeweiligen Gewerke aufgeteilt.

6.3
Der AG schließt eine Bauleistungsversicherung (BLV) ab.
Die Kosten werden s. u. nach Kalkulationshinweis anteilig auf die jeweiligen Gewerke aufgeteilt.

KALKULATIONSHINWEIS:
Für die Baustrom-Verbrauchskosten und die Bauleistungsversicherung wird ein anteiliger Abzug von
0,45% der Netto-Abrechnungssumme einbehalten (0,25% für Baustrom; 0,20% für
Bauleistungsversicherung).
Diese Regelung gilt mit Angebotsabgabe als vereinbart.

6.4
Abrechnung
Die Gesamtabrechnung erfolgt grundsätzlich nach jeweiligen Los und getrennt voneinander.

## Organisatorische und fachliche Hinweise
Organisatorische und fachliche  Hinweise

LV-Umfang
Sollte der Bieter bei der Angebotsausarbeitung feststellen, dass im Leistungsverzeichnis Forderungen beschrieben sind, die konstruktiv oder aus Sicherheitsgründen nicht durchführbar sind bzw. den zu beachtenden Vorschriften widersprechen, so hat er unverzüglich vor Angebotsabgabe darauf hinzuweisen.

Alle Geräte, Anlagen und Einrichtungen sind aus Chromnickelstahl Werkstoff Nr. 1.4301 herzustellen, sofern nichts Gegenteiliges in den Einzelspezifikationen des Leistungsverzeichnisses benannt ist.

Alle Geräte, Anlagen und Einrichtungen sind fabrikneu gefordert. Gebrauchtgeräte oder Ausstellungsstücke werden nicht akzeptiert.

Die in den Zeichnungen / Visualisierungen zum Leistungsverzeichnis vorgesehene Platzierung aller beschriebenen Geräte ist verbindlich. Bei allen Circa- Angaben sollten Maßabweichungen vermieden werden.

Personaleinsatz
Die mit der Ausführung und Überwachung der Arbeiten beauftragten Personen des Auftragnehmers müssen berechtigt und in der Lage sein, Anordnungen der Bauleitung entgegenzunehmen und auszuführen.

Baubesprechungen
Mindestens einmal wöchentlich findet eine Baubesprechung mit Baubegehung statt. Der turnusmäßige Termin - mit Uhrzeit - wird zu Beginn der Maßnahme abgestimmt.
Für alle aktiven Firmen besteht eine generelle Anwesenheitspflicht. Es kann - je nach Bautenstand - von der Bauleitung eine Lockerung vorgenommen werden.

Folgende Arbeiten bzw. Teilnahmen vor Ort sind im Angebot / in der Kalkulation zu berücksichtigen.

- 1x Teilnahme am Start-Up-Termin / ca. 4 Std. / vor Ort
- wöchentliche Baubesprechungs- / Begehungstermine nach Vorgabe der örtlichen Bauleitung

Aufmaß
Das Aufmaß auf der Baustelle, erfolgt eigenverantwortlich und unentgeltlich durch den Auftragnehmer. Ergebnisse vom Aufmaß sind bei der Werkplanung zu berücksichtigen und zu dokumentieren.

Vorschriften / Richtlinien
Bei der Abwicklung des Auftrages sind alle gesetzlichen Vorschriften der Lebensmittelhygiene, DIN-Normen, DGUV, DVGW-, VDE- und VDI-Richtlinien zu beachten.

Die örtlichen bauaufsichtlichen Vorschriften sowie die Vorschriften der Berufsgenossenschaft und des Gewerbeaufsichtsamtes bzw. des Amtes für Arbeitsschutz sind der Geräteausführung und den Installationsanschlüssen zugrunde zu legen. Verbindlich sind die Sicherheitsregeln für Küchen der Berufsgenossenschaft Nahrungsmittel und Gaststätten, die in allen Punkten einzuhalten sind.

Bei Geschirrspülmaschinen sind zusätzlich Richtlinien und Vorschriften nach VGG, DIN EN ISO 9001, DIN 10510 / 10534 Spec. einzuhalten. Das GS Zeichen muss erteilt sein.

Inbetriebnahme (s. auch LV-Position):
Die Inbetriebnahmetermine (auch Teilinbetriebnahmen) sind der Bauleitung 1 Woche (7 Tage) im Vorfeld anzukündigen. Die Inbetriebnahme ist schriftlich zu dokumentieren. Sind vom Hersteller besondere Inbetriebnahmebedingungen vorgegeben, so sind diese einzuhalten und ebenfalls schriftlich zu dokumentieren.

Zur ordnungsgemäßen Inbetriebnahme gehört auch die Prüfung nach DGUV-V3 an den Geräten. Die Prüfprotokolle sind den Revisionsunterlagen beizufügen und an den jeweiligen Geräte muß eine Prüfplakette platziert werden, von der der nächste Prüftermin erkennbar ist.

Zusätzlich zur Inbetriebnahme des eigenen Lieferumfanges verpflichtet sich der Bieter zur Unterstützung des Gesamtwerkes. Dazu ist ein umfänglicher Probebetrieb  der Gesamtanlage zusammen mit dem Betreiber geplant. Für den Probebetrieb ist ein Zeitraum von 1 Tag einzukalkulieren.

Sind zur betriebsbereiten Inbetriebnahme z.B. TÜV-Abnahmen, o.ä. für die jeweilige Position erforderlich, so sind diese Kosten in der Kalkulation mit zu berücksichtigen.

Abnahme und Einweisung:
Die Abnahme und Einweisung der im Leistungsverzeichnis beschriebenen Positionen, besteht aus:

Abnahme:
- Vorbegehung mit der Bauleitung (zur Feststellung der Abnahmereife)
- Abnahmebegehung mit dem Bauherrn / AG
- Nachbegehung mit der Bauleitung und ggf. mit dem Bauherrn / AG (nach Beseitigung der Restmängel /
  Restarbeiten)
- Folgekosten durch zusätzlich notwendige, vom AN zu verantwortende Abnahmen sind durch den AN zu
  übernehmen

Einweisung:
- Ersteinweisung des Bedienpersonals / Nutzer in Verbindung mit der Abnahme zur Übergabe an den AG
- Zweiteinweisung und HACCP-Unterweisung des Bedienpersonals innerhalb von 6 Monaten nach der
  Ersteinweisung (nach Absprache mit dem AG / Nutzer)

## Ausführungsbeschreibung Küchentechnik
Ausführungsbeschreibung

KÜCHENTECHNIK

Alle Geräte müssen einen potenzialfreien Kontakt für die Betriebsignalisierung und eine Anschlußmöglichkeit für die Energieoptimierung haben. Sollten hierfür zusätzliche Schütze notwendig sein, so sind diese durch den AN in den Geräte vorzusehen.

Von der Energieoptimierung ausgenommen ist die Spültechnik.

Die Geräte und Einrichtungen sind so auszuführen, dass sie in ihren Abmessungen der Gastronorm entsprechen.
Bleche, Einsätze usw. Müssen ebenfalls der Gastronorm entsprechen und austauschbar sein. Die Geräte und
Einrichtungen sind gegebenenfalls den unregelmäßigen Abmessungen und Maßabweichungen der Räume anzupassen.
Es ist Sache des AN, hierfür Schablonen bzw. Aufmaße am Bau zu nehmen.

Erscheinungsbild:

Die gesamte Küchenanlage einschließlich der Geräte muss ein jeweils einheitliches
Frontbild aufweisen, die Standfüße müssen sich in einer Flucht befinden und
Steckdosen korpusbündig eingebaut sein.

Nach Montage der Küchentechnik hat der Auftragnehmer die Geräte zu reinigen und eine Abdichtung zum Wandbereich und zum Sockel mit dauerelastischem Material (kein Silikon) fachgerecht in 3-Flanken- Haftung vorzunehmen.
Fugen und Schlitze von mehr als 10 mm Größe, wie zum Beispiel bei nebeneinander stehenden Geräten mit geschlossenem Unterbau, seitlichem Plattenüberstand, rückspringende Sockel, Seiten- und Rückwände, sind mit Passstücken / -blenden aus CNS zu verschließen.
Die Kosten dafür sind in den Einheitspreisen einzukalkulieren.

Anschlussarbeiten:

Zum Leistungsumfang des AN gehört der den Vorschriften entsprechende und betriebsfertige Anschluss der Geräte und Möbel ab dem jeweiligen Übergabepunkt.

Anschlussklemmen und Anschlussvorrichtungen für Potentialausgleich sowie die erforderliche
Kabeleinführungsöffnung sind an den Geräten vorzubehalten. Dieses gilt für alle zum Auftrag
gehörenden Positionen. Zum Rangieren der Kabeladern ist jeweils ein ausreichender Rangierraum anzubringen.

Medien, die aus Sicherheitsventilen o.ä. Einrichtungen austreten, sind gefahrlos abzuleiten. Die dazu
erforderlichen Ablase- und Ablaufleitungen bis zu einer Länge von ca. 5 m gehören zum Leistungsumfang des
Anbieters.

Sämtliche Geräteteile, die regelmäßigen Betriebskontrolle und Wartungsintervallen unterliegen,
müssen gut zugänglich angebracht sein. Eine leichte Austauschbarkeit aller Verschleißteile ist zu
gewährleisten. Diese Forderung bezieht sich auch sinngemäß auf den Einsatz von Betriebsmitteln
jeglicher Art.

Für Geräteanschlüsse Sanitär sind generell nur edelstahlummantelte Druckschläuche zugelassen.
Die Schläuche müssen entsprechend der Nutzung für lebensmittelverarbeitende Betriebe zugelassen sein.

Die Arbeitshöhe beträgt generell 900mm. Außer es ist in der Einzelbeschreibung der Position anders dargestellt.

Potenzialausgleich:

Alle ordnungsgemäß angeschlossenen thermischen Geräte sowie Küchenmaschinen
sind über den Schutzleiter "automatisch" an den Hauptpotentialausgleich angeschlossen!
Alle nicht an das Stromnetz angeschlossenen Geräte, Maschinen und Anlagen
(Arbeitstische, Spülbecken, Ausgüsse, Abzugshauben, Bodenabläufe, Wand- oder Säulenverkleidungen etc.)
müssen einen zusätzlichen Potentialausgleich (PA) erhalten.

Der AN hat die Einrichtungsgegenstände mit entsprechenden Schrauben/ Schellen auszustatten.
Die Platzierung ist mit dem Elektrogewerk abzustimmen.

Material:

Wird in der Leistungsbeschreibung der Ausdruck Chromnickelstahl, abgekürzt CNS, verwandt, so ist
hiermit immer mdst. Chromnickelstahl, Werkstoff Nr. 1.4301 auszuführen.

Schliffbild:

Für die gesamte Einrichtung wird ein aufeinander abgestimmtes äußeres Erscheinungsbild gefordert. Alle
sichtbaren CNS-Flächen sind mit einem einheitlichen, gleichmäßigen Schliffbild Korn 240 - 400 (Bemusterung erforderlich) und zusätzlich
gebürstet auszuführen. Die Rückseiten kaltgewalzt.

Abdeckungen in Längsrichtung geschliffen. Korpusse waagerecht geschliffen.
Türen von Unterschränken und Oberschränken waagerecht geschliffen.
Türen und Schrankkorpus von Hochschränken senkrecht geschliffen.

Tischplatten-Ausführung / Schweißnähte:

Materialdicke 2,0 mm, vollflächig schalldämmend mit Antidröhnmatten unterlegt und durch Profile aus
Chromnickelstahl an der Unterseite verstärkt.

Die Unterseite vollflächig mit CNS mind. 0,7 mm verschlossen.
Die Ecknähte an den Auf- und Abkantungen sind durchgehend verschweißt und verschliffen.

Alle Tischplatten erhalten an den wandliegenden Seiten eine 50mm Aufkantung. Alle Abkantungen betragen 50 mm
und sind mit Tropfnase auszuführen. Alle Tischplatten sind in einem Stück gefertigt, falls erforderlich sind diese
vor Ort zu verschweißen und sauber zu verschleifen, so dass ein Übergang nicht erkennbar ist.
Dieses ist auch bei aneinander stehenden Gerätegruppen gefordert.

Bei Montage auf Schränken oder Tischanlagen ist der Hohlraum im Abstand zwischen Tropfnase und
Schrankkorpus durch ein Chromnickelstahl-Profil verschlossen.

Alle aneinander grenzenden Tischplatten sind, falls nicht ausdrücklich anders gefordert, miteinander zu
verschweißen. In besonderen Fällen ist eine Stecknaht gefordert (s. hierzu Einzelbeschrieb der Position).

Leitungsführungen innerhalb der Küchenmöbel:

Wenn bei Tischen mit geschlossenen Unterbauten die Deckplatten oder Anlagenteile Zuleitungen benötigen und
diese durch den Unterbau geführt werden müssen, sind diese Leitungen durch eine passende Leistungseinhausung
aus CNS zu verlegen.

Diese Leistungseinhausung ist geschlossen, hat aber abnehmbare Paneele, um den Zugang zu den Leitungen
jederzeit zu gewähren. Diese Zugangspaneelen sind durch Laschen oder Schrauben gehalten.

Alle Durchführungen sind mit dichten Kunststoffdurchführungen auszurüsten.

Werkstattnähte:

Werkstattnähte, sowie Eck- und Stoßstellen an Auf- und Abkantungen sind grundsätzlich durchgehend zu verschweißen, glatt zu
verschleifen und sauber zu polieren, so dass die Übergangsstelle nicht von dem einheitlichen Schliffbild
abweicht. Alle Anlagen sind so zu bearbeiten, dass scharfe Kanten ausgeschlossen sind.

Baunähte:

Alle aus fertigungstechnischen und / oder eintransporttechnischen Gründen erforderlichen Baunähte
sind an Ort und Stelle durchgehend zu verschweißen und, wie unter Werkstattnähten beschrieben, zu behandeln.
Punktgeschweißte oder gelötete Nähte werden auf keinen Fall abgenommen.

Bei Schweißarbeiten ist ein ausreichender Brandschutz vom Auftragnehmer sicherzustellen, geeignete
Löschgeräte sind in erforderlichem Umfang vom Auftragnehmer bereitzustellen.

Befestigung der Unterbauten:

dürfen nicht mittels Nieten, Schrauben, Bolzen usw., die durch die Arbeitsplatte geführt werden, erfolgen.
Es ist, soweit erforderlich, Gewindebolzen aus CNS an den Unterkanten der Tischplatten anzuschweißen. Die
Schweißnähte oder Punktschweißstellen dürfen an der Oberfläche der Tischplatten nicht sichtbar werden.

Rohrbeine und Rahmen:

Alle Rohrbeine für Tische und Spülen mit offenen Unterbauten sind einheitlich aus CNS Quadratrohr
40/40/2 mm herzustellen. Das Rohr ist so zu verschweißen, dass an keiner Stelle unkontrolliert
Wasser eindringen kann. Sofern konstruktiv erforderlich, sind zwischen den Beinen Querstreben aus
gleichem Material und gleichen Querschnitt, Rahmenverbindungen und Verstärkungen vorzusehen.

Schränke:

Standar-Hygieneausführung beinhaltet:

Boden mit leichten Gefälle zur Frontseite.

Seitenwände mit Auflagebolzen für aufgelegte Zwischenborde
oder
Auflagesicken für Gastronom-Behälter, -Bleche und -Roste, entsprechend Einzelanforderung.

Schrankkorpusse in stabiler selbsttragender Ausführung aus CNS gegebenenfalls durch Zwischenwände unterteilt.
Materialdicke mind. 1,25 mm. Schrank bestehend aus Boden, Rückwand und Seitenwänden. Der Boden ist mit
Profilen verstärkt. Alle Schränke sind mit einem höhenverstellbaren Zwischenbord glatt, mit Profilen
verstärkt auszustatten.

Wandhängeschränke:

Schrankkorpus sind in stabiler selbsttragender Ausführung aus CNS 18/10 in, sofern im Positionstext der Geräte keine andere Ausführung gefordert ist, HS Ausführung zu liefern.

Schrank bestehend aus doppelwandigem Boden, Seitenwänden und Rückwand. Mit Aufhängeleiste
zur Wandmontage. Materialdicke mind. 1,25 mm. Komplett verschweißt = keine Punktverschweißung.

Alle Schränke sind mit einem höhenverstellbaren Zwischenbord glatt, mit Profilen verstärkt auszustatten.
Seitenwände mit Auflagebolzen für Zwischenborde.

Borde:

Die Borde aus CNS sind an der Vorderkante 40 mm ab- und 12 mm untergekantet. Feste Borde in Schränken sind
hinten 20 mm hoch, stirnseitig 20 mm abgekantet, an der Vorderkante 40 mm ab- und 12 mm untergekantet und mit
einem U-förmigen Gegenprofil zur Vermeidung von Verletzungen versehen. Bord mit Profilen verstärkt. Die
Unterseite vollflächig mit CNS mind. 0,7 mm verschlossen.

Verstellbare Borde in Schränken sind allseitig wie oben beschrieben 40 mm abgekantet mit Gegenprofil an den
Längsseiten versehen. Borde für Wandbefestigung sind auf Konsolen aus CNS in ausreichender Anzahl montiert,
welche direkt an der Wand befestigt werden oder verstellbar in Schlitzschienen eingehängt werden.

Schubladen:

Die Schubladen aus Chromnickelstahl 18/10 ausgelegt für GN 1/1 bzw. GN 2/1. Bei 700 mm tiefem Korpus sind die
Schubladen für GN 1/1 ausgelegt. Bei 800 mm tiefem Korpus Schubladengröße GN 2/1. Das Schubladendoppel
zweischalig 20 mm dick mit flächenbündigen waagerecht angekanteter Griffleiste allseitig, dicht verschweißt ohne
Fugen.

Die Schubladen sind aus einem Stück inkl. der Blende gekantet und entsprechend dicht verschweißt und poliert.
Offene Ecken und Kanten werden nicht akzeptiert.

Schubladen als Kastenschublade mit CNS-Teleskop-Vollauszügen GN 1/1 und Softeinzug.

Schiebetüren:

Schiebetüren aus CNS sind doppelwandig, 20 mm dick, mit flächenbündiger senkrecht angekanteter Griffleiste
ausgeführt, Schiebetüren allseitig verschweißt. Offene Ecken und Kanten werden nicht akzeptiert. Die Türen
sind oben aufgehängt und laufen auf kunststoffummantelten, kugelgelagerten Rollen. An der
Unterseite werden Türen durch einen U-Förmigen Halter geführt. Bei geöffneter Türe ist der Schrankboden im
offenen Türbereich absolut glatt.

Das nicht wieder aufspringender Türen beim schließen muss gewährleistet sein.

Flügeltüren:

Flügeltüren aus CNS sind doppelwandig, 20 mm dick, mit flächenbündiger senkrecht angekanteter Griffleiste
ausgeführt, Flügeltüren allseitig verschweißt. Offene Ecken und Kanten werden nicht akzeptiert. Die Türen
sind fluchtend und ohne Überlappung gefertigt, mit stabilem wartungsfreien 180° Scharnier angeschlagen,
mit versenktem, entsprechend starken Magnetverschluss.

Installationsschränke:

Schrankkorpusse in stabiler selbsttragender Ausführung aus CNS gegebenenfalls durch Zwischenwände unterteilt.
Materialdicke mind. 120 mm. Schrank bestehend aus Boden, Rückwand und Seitenwänden. Der Boden ist mit
Profilen verstärkt. Alle Installationsschränke sind mit Flügeltür abschließbar und Installationskennzeichnung
gefordert. Nach Bedarf sind Lüftungsschlitze in der Flügeltür vorgesehen.

Füße:

Geräte, die mit Füßen ausgestattet sind, erhalten Quadratrohrsteher 40/40/1,25 mm mit angeschweißter
Halteplatte und eingesteckten Kunststoff-Fußstollen, verstellbar ± 15 mm. Die Füße sind mit dem Bodenprofil verschweißt bzw.
verschraubt.

Die wandseitigen Füße sind ca. 80-100mm wegen der Hohlkehle im Wand-/Bodenbereich eingerückt.

Stehen mehrere Geräte nebeneinander, so ist ein separates Fuß-Untergestell für die mehreren Geräte zu fertigen.
Doppelfußpaare sind nicht zulässig.

Bodenfreiheit 200mm.

Einschweißbecken:

Becken tiefgezogen mit großen Radien in den Ecken und am Boden. Mit Gefälle zum Auslauf, eine restlose
Entleerung ist gewährleistet. Ventilausstattung gemäß den Einzelspezifikationen. Becken nahtlos
eingeschweißt. Die Schweißnaht so verschliffen, dass die Oberfläche der Spülen- bzw. Arbeitstischplatte ein
einheitliches Bild ergeben. Die Becken sind innen gebürstet und unten mit Antidröhnmaterial behandelt.

Armaturen:

Bei allen Wasser-Zulaufarmaturen für Kochanlagen, Spültische, Wasserbäder, Spülbecken usw. ist das
gleiche Fabrikat vorzusehen. Grundsätzlich gilt, bei Wasserbecken bis zu einer Oberfläche von 2000 qcm
Armaturen mit einem Querschnitt von DN 15. Alle Becken und Behälter mit einer größeren Oberfläche erhalten
Armaturen mit DN 20. Alle Spülbecken bzw. Spülen erhalten eine schwere Edelstahl-Standbatterie
für Kalt- und Warmwasser. Generell sind Einhebel-Mischbatterien vorzusehen, außer in der
Einzelpositionsbeschreibung ist eine abweichende Ausführung beschrieben.

Sensor-Mischbatterien müssen vor Ort auf eine 24-Std.-Stagnationsspülung eingestellt werden.

Material: Edelstahl
(keine verchromte Ausführung oder im Edelstahl-Look)

Um die weitere Nutzung / Verbreitung von verchromten Mischbatterien im Sinne der
EU-REACH-Verordnung (Anhang XIV) zu unterbinden, sind derartige Mischbatterien nicht zugelassen.

Laufwerke an Fahrzeugen:

Gerät jeweils mit vier Lenkrollen, davon zwei mit Feststeller. Rollendurchmesser mindestens 125 mm.
Rostfreie Rollenausstrahlung gemäß DIN 18867 Teil 8.
Laufrolle nicht kreischend, lebensmittelbständig, geräuschdämpfend. Bereifung für die speziellen
Anforderungen eines Großküchenfußbodens geeignet.
Rollen und Räder müssen auswechselbar und luftidentisch sein. Lager mit wartungsfreier
Dauerschmierung, strahlwassergeschützt. Tragfähigkeit der Laufwerker entsprechend den jeweiligen
Anforderungen ausgelegt, Mindesttragfähigkeit je Laufwerk 130 kg.

Korrodierende Teile, wie verchromt oder feuerverzinkt, sind nicht zugelassen.

Kühlschränke und Kühltische:

Schrankkorpus und Flügeltüren(Schubladen) in doppelwandiger Bauweise aus CNS. Mit PU Schaum
ausgeschäumt. Bei Normalkühlung 40 mm, bei Tiefkühlung 50 mm. Im Innenraum H1 nach DIN 18865-9, so dass
leichte Reinigungsmöglichkeit gegeben ist. Die Flügeltüren bzw. Schubladen mit auswechselbarem
Magnetdichterahmen. Die Griffleiste flächenbündig angekantet. Türscharniere stabil und wartungsfrei. Bei
Kühlschubladen Ausstattung gemäß Einzelspezifikationen ( Flaschenschubladen, Rahmenschublade für GN Einsätze,
gekantete Wanne). CNS-Teleskop Vollauszug Tragkraft 60 - 150 kg.

Tiefkühlschränke mit Rahmenheizung für die Türen. Kühlschrank mit Verdampfer und Ventilator für
Umluftkühlung. Kühlschrank mit Beleuchtung.

Umluftverdampfer mit thermostatischem Expansionsventil bzw. Kapillarrohreinspritzung. Verrohrung und
Verkabelung bis zum rechts oder links vom Kühlraum sitzenden Installationsfach, mit Elektroanschlusskasten
und Temperaturregler, Tauwasserverdunstung, Abtauautomatik.

Die neue F-Gas-Verordnung ist hierbei zu beachten.

Das Kälteaggregat ist zur Gewährleistung der problemlosen Wartung auf
Teleskoprollauszügen montiert, die sich herausziehen lassen.

Es ist für eine Umgebungstemperatur von +43 °C auszulegen (Tropic-Kühlsystem).

Wenn nichts anderes im LV gefordert sind die Geräte steckerfertig zu liefern.

Anschluss an Zentralkühlung wird im LV bei Bedarf angegeben, im
Lieferumfang sind dann alle notwendigen Expansions- und Magnetventile enthalten
(siehe Schema) sowie die mit Stickstoff gefüllte kältetechnische Verrohrung bis
ins Installationsfach.

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
Spenderwagen:

Vollkommen aus Werkstoff 1.4301 innen und außen, Geschirrart und -größe sind vom AN zu erfragen; Der AN
hat Holpflicht. Teller- und Geschirrspender geschlossen, generell mit CNS-Abdeckhaube pro
Stapelröhre, Universal-Bühnenspender mit entsprechenden Führungsstäben für unterschiedlichen
Porzellaneinsatz.

Einbauspender komplett verdrahtet, incl. Rahmen, Stellfüße, Deckel/Haube, Korbspenderwagen und Einbau-
Korbspender beheizbar, Plattform mehrfach kugelgelagert, durch eine Anzahl von Federpaketen
individuell in der Höhe anpassbar (nach Bestückung durch den AN einzustellen) umlaufender Stoßrahmen,
Schalterblende vertieft eingebaut, stromführende Teile mind. IP 44 (geschlossener Elektrokasten an der
Innenseite der Außenverkleidung), Temperatur stufenlos thermostatisch zwischen 30-85 °C mittels Regler
einstellbar, mit Panzerrohrheizung, bzw., mit Umluftbeheizung, Blindsteckerbuchse, Schalter.
Beheizbare Spender mit isoliertem Gehäuse.

Regale:

Bei Regalaufstellungen in Winkel- und U-Form ist darauf zu achten, dass die Regalständer die Beschickung
nicht erschweren, d.h dass an den Winkelstößen die Regalböden- oder Rasten einzuhängen sind und störende
Ständer an diesen Stellen vermieden werden müssen.

Alle Regale sind gegen Umkippen durch geeignete Wand- oder Deckenbefestigungen zu sichern
(außer Kühlzellenregale und fahrbare Regale).

Die Tragfähigkeit und Standfestigkeit der Regale sind durch Zertifikat nachzuweisen und durch
dauerhafte Beschilderung an den Regalen deutlich kenntlich zu machen. Aufstellung der Regale, wenn
im Leistungsverzeichnis nicht anders angegeben, grundsätzlich auf höhenverstellbaren Füssen.

Die Regale stehen ohne Kreuzverstrebungen selbsttragend mittels eingesetzter Längsversteifung.
Der Zusammenbau ist ohne Schrauben und spezielles Werkzeug möglich.

Die Regalständer (Pfosten) sind aus einem Stahlkern mit einer glatten äußeren Schutzschicht dicht gegen Eindringen von Chemikalien und Feuchtigkeit gefertigt oder bestehen aus CNS 1.4301.

Die Auflagen sind aus stabilen Kunststoff, als gelochte Fachböden zu verwenden.
Alle Kunststoffauflagenelemente sind spülmaschinentauglich in Qualität und Größe (passend in Körbe 500x500mm).

Alle Regale sind Temperaturbeständig bis mdst. -30°C.

Lastaufnahme Einzelregalen mit 4 Böden:

bis zu einer Länge vom  600 - 1000mm mdst. 250 Kg Fachlast / 1000 Kg komplett
bis zu einer Länge vom 1100 - 1500mm mdst. 200 Kg Fachlast /  800 Kg komplett
bis zu einer Länge vom 1600 - 2000mm mdst. 150 Kg Fachlast /  600 Kg komplett

Eckregale sind mit einer Fachlast von mdst. 150 Kg / 600 Kg komplett zu berücksichtigen.

Spültechnik:

Bei Haubenspülmaschinen sind die Zu- und Ablauftische entsprechend dem max. Korbmaß der Spülmaschine zu
liefern. Ein ebener Fluß der Körbe vom Zulaufbereich durch die Spülmaschine bis zum Auslaufbereich muß gewährleistet sein.

Zu- und Ablauftische erhalten eine 300mm hohe Aufkantung als Spritzschutz.

Osmose- oder Enthärtungsanlagen wenn erforderlich gehören zum Lieferumfang.

## Gesamtübersicht
Gesamtübersicht

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
## 055 Küchentechnische Einrichtung

### Titel 1 Küchentechnik

#### Untertitel 1.01 Anlieferung / Lager

*Hinweis: Übersicht*
Übersicht

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
**1.01.10 SERVIERWAGEN 900x600x950mm**
SERVIERWAGEN 900x600x950mm

ALLE Maße und Leistungsdaten sind cirka Angaben der Planung.
Dem Bieter ist es freigestellt Geräte mit einer Abweichung von +/-5%
der abgefragten Werte anzubieten.
Bei Abweichungen der Abmessungen sind angrenzende Geräte
unter Berücksichtigung des Gesamtmaß, entsprechend anzupassen.

Ausführungsmerkmale sind der Ausführungsbeschreibung zu entnehmen.

Der Servierwagen besteht aus CNS 18/10, Werkstoff-Nr. 1.4301.
Zwischen stabilem Rundrohr mit D = 25mm befinden sich drei
eingeschweißte tiefgezogene Borde. Die Rundrohre an den Stirnseiten werden als Schiebegriffe
genutzt.

Die Borde sind mit einer schalldämmenden Antidröhnmatte unterfüttert.

Der Servierwagen ist fahrbar mittels rostfreier Kunststoffräder.
4 Lenkrollen, davon 2 mit Feststeller, Durchmesser 125 mm
Die Rollen sind im Rohrrahmen eingesteckt.

Rollendurchmesser  125mm

Wandabweiser aus Kunststoff (Polyamid) an allen vier Ecken schützen vor
Beschädigung.

Borde:  800 x 500 mm

Tragfähigkeit je Wagen:  mdst. 120 kg
Tragfähigkeit je Bord:  mdst. 80 kg
Anzahl der Borde:  3

ABM:  B 900  T 600  H 950  mm

Bieterangaben:

Fabrikat / Typ:
'..................................................'
vom Bieter einzutragen
Menge: 2,000 Stck

**1.01.20 UMLUFT-GEWERBE-TIEFKÜHLSCHRANK GN 2/1**
UMLUFT-GEWERBE-TIEFKÜHLSCHRANK GN 2/1

ALLE Maße und Leistungsdaten sind cirka Angaben der Planung.
Dem Bieter ist es freigestellt Geräte mit einer Abweichung von +/-10%
der abgefragten Werte anzubieten.
Bei Abweichungen der Abmessungen sind angrenzende Geräte
unter Berücksichtigung des Gesamtmaß, entsprechend anzupassen.

Ausführung entsprechend der Vorbedingungen.

Innenraum zur Aufnahme von GN 2/1-Tragrosten und -Behältern

1x Türanschlag rechts

Technische Merkmale
außen / innen mdst. CRS 1.4016
Volltür, Schloss / Griffleiste
selbstschließend / Türanschlag wechselbar
LED-Innenbeleuchtung
frontseitige Displaysteuerung
akustische und visuelle Alarme
automatische Tauwasserverdunstung
reinigungsfreundliche, gerundete Ecken im Innenraum
einfache Innenraumreinigung, ohne Werkzeug
selbstschließende Tür mit 180° Öffnung
Anti-Korrosionsboden
RS 485-Anschluss
tropikalisierte Kühleinheit

Temperatur - Bereich:  mdst. -15 bis -22 °C
Geeignet für UT:  mdst. 40°C
Kältemittel:  R 290
Anschlusswert:  230 V steckerfertig

Energieeffizenzklasse  mdst. C

Inklusiv 4 Paar Führungsschienen
Inklusiv 4 Tragrosten für GN 2/1

4 justierbare Stellfüße aus CNS (-20/+35 mm)

ABM: ca. B 710  T 835  H 2050mm

Bieterangaben:

Fabrikat / Typ:
'..................................................'
vom Bieter einzutragen
Menge: 1,000 Stck

**1.01.30 UMLUFT-GEWERBE-KÜHLSCHRANK GN 2/1**
UMLUFT-GEWERBE-KÜHLSCHRANK GN 2/1

ALLE Maße und Leistungsdaten sind cirka Angaben der Planung.
Dem Bieter ist es freigestellt Geräte mit einer Abweichung von +/-10%
der abgefragten Werte anzubieten.
Bei Abweichungen der Abmessungen sind angrenzende Geräte
unter Berücksichtigung des Gesamtmaß, entsprechend anzupassen.

Ausführung entsprechend der Vorbedingungen.

Innenraum zur Aufnahme von GN 2/1-Tragrosten und -Behältern

1x Türanschlag rechts

Technische Merkmale
außen / innen mdst. CRS 1.4016
Volltür, Schloss / Griffleiste
selbstschließend / Türanschlag wechselbar
LED-Innenbeleuchtung
frontseitige Displaysteuerung
akustische und visuelle Alarme
automatische Tauwasserverdunstung
reinigungsfreundliche, gerundete Ecken im Innenraum
einfache Innenraumreinigung, ohne Werkzeug
selbstschließende Tür mit 180° Öffnung
Anti-Korrosionsboden
RS 485-Anschluss
tropikalisierte Kühleinheit

Temperatur - Bereich:  mdst. -2 bis +10 °C
Geeignet für UT:  mdst. 40°C
Kältemittel:  R 290
Anschlusswert:  230 V steckerfertig

Energieeffizenzklasse  mdst. A

Inklusiv 4 Paar Führungsschienen
Inklusiv 4 Tragrosten für GN 2/1

4 justierbare Stellfüße aus CNS (-20/+35 mm)

ABM:  ca. B 710  T 835  H 2050mm

Bieterangaben:

Fabrikat / Typ:
'..................................................'
vom Bieter einzutragen
Menge: 3,000 Stck

**1.01.40 REGAL MIT KUNSTSTOFFROSTEN 3215mm**
REGAL MIT KUNSTSTOFFROSTEN 3215mm

ALLE Maße und Leistungsdaten sind cirka Angaben der Planung.
Dem Bieter ist es freigestellt Geräte mit einer Abweichung von +/-10%
der abgefragten Werte anzubieten. Bei Abweichungen der Abmessungen
sind angrenzende Geräte unter Berücksichtigung des Gesamtmaß,
entsprechend anzupassen.

Inklusiv Wandbefestigung.

Ausführungsmerkmale sind der Ausführungsbeschreibung zu entnehmen.

ABM: ca. B 3215  T 500  H 1800mm

Bieterangaben:

Fabrikat / Typ:
'..................................................'
vom Bieter einzutragen
Menge: 1,000 Stck

**1.01.50 REGAL MIT KUNSTSTOFFROSTEN 1580mm**
REGAL MIT KUNSTSTOFFROSTEN 1580mm
als Eckregal

ALLE Maße und Leistungsdaten sind cirka Angaben der Planung.
Dem Bieter ist es freigestellt Geräte mit einer Abweichung von +/-10%
der abgefragten Werte anzubieten. Bei Abweichungen der Abmessungen
sind angrenzende Geräte unter Berücksichtigung des Gesamtmaß,
entsprechend anzupassen.

Inklusiv Wandbefestigung.

Ausführungsmerkmale sind der Ausführungsbeschreibung zu entnehmen.

ABM: ca. B 1580  T 500  H 1800mm

Bieterangaben:

Fabrikat / Typ:
'..................................................'
vom Bieter einzutragen
Menge: 1,000 Stck

#### Untertitel 1.02 Vorbereitung

*Hinweis: Übersicht*
Übersicht

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
**1.02.10 ELEKTRO-COMBI-DÄMPFER 10x GN 1/1**
ELEKTRO-COMBI-DÄMPFER 10x GN 1/1

ALLE Maße und Leistungsdaten sind cirka Angaben der Planung.
Dem Bieter ist es freigestellt Geräte mit einer Abweichung von +/-10%
der abgefragten Werte anzubieten.
Bei Abweichungen der Abmessungen sind angrenzende Geräte
unter Berücksichtigung des Gesamtmaß, entsprechend anzupassen.

Ausführungsmerkmale sind der Ausführungsbeschreibung zu entnehmen.

Gargerät zum automatischen Garen (Automatik-Modus)
von Fleisch, Geflügel, Fisch, Beilagen/Gemüse,
Eierspeisen/Nachtisch, Backwaren sowie zum automatischen
Finishing. Heißluftdämpfer (Combi-Dämpfer-Modus) nach DIN 18866 für die
meisten in der gewerblichen Küche angewendeten Garmethoden
zum wahlweisen Einsatz von Dampf und Heißluft, einzeln, nacheinander oder
kombiniert. Gerät ist gemäß VDE für den unbeaufsichtigten Betrieb zugelassen.

Eingebauter Dampferzeuger mit Luftfeuchtigkeitssteuerung.

Bedienung
Touch-Bedienfeld zur Programmauswahl und Steuerung

Es können bis zu 100 Programme mit mehrstufigen Garabläufen
individuell programmiert werden.

Heissluftzyklus (max. 300 °C): ideal für das Kochen
mit geringer Luftfeuchtigkeit.

Feuchtigkeitsregelung für konstante Ergebnisse, unabhängig
von der Beladungsmenge.

Dampferzeuger zur hochpräzisen Feuchte- und Temperaturregelung gemäß den
gewählten Einstellungen.

Ausstattung
Nahtloser Innenraum mit gerundeten Ecken.

Frontseitiger Zugang zur Steuerplatine

Das Gerät ist mit einem vollautomatischen, wasserdruckunabhängigen Reinigungssystem
mit mehreren Reinigungsstufen ausgestattet. Selbstreinigungssystem mit integrierter Entkalkung des
Dampferzeugers.

HACCP-Datenausgabe/Software-Update über integrierte Ethernet- bzw. USB-Schnittstelle

Sicherheits-Temperaturbegrenzer für Dampfgenerator und Heißluftheizung

Maximale Einschubhöhe 1,60 m bei Verwendung, muss in Verbindung mit dem separat
ausgeschriebenen Untergestell gewährleistet sein.

Lüfter mit 7 Drehzahlstufen von 300 bis 1500 U/min und reversierende Drehrichtung.
Der Lüfter stoppt beim Öffnen der Tür.

Türgriff mit Zuschlagfunktion und Rastereröffnung

Eine hinterlüftete, mit mdst. 2-Scheiben-Garraumtür, schwenkbare Innenscheiben (für leichte Reinigung) mit
wärmereflektierender Spezialbeschichtung. Steckbare Türdichtungen zum leichten Austausch.

LED-Garraum- und Einschubausleuchtung - energiesparend, langlebig und wartungsarm

Einschubsignalisierung

Herausnehmbare Einhängegestelle (Schienenabstand ca. 67 mm)

Zentrale Programmierung von Garprogrammen und Verteilung auf die Geräte. Erfassung
von Service-, HACCP-Daten, aktuelles Garraumklime, die eingestellte Betirebsart und
die verbleibende Restlaufzeit. Ausgabe auch über integrierte USB-Schnittstelle zum
lokalen Datenaustausch oder per Cloud-Lösung möglich.

mdst. 5-Punkt-Kerntemperaturfühler inklusiv.

Werkstoff innen und außen Edelstahl DIN 1.4301 / AISI 304

Handbrause mit Rückholautomatik

Abwasser-Festanschluss nach SVGW zulässig.

Spritz- und Strahlwasserschutz mdst. IPX 5

Schnittstellen
Wlan

Technische Spezifikation
Längseinschub für 1/1, 1/2, 2/3, 1/3, 2/8 GN-Zubehör

Wasserzulauf
(Druckschlauch):  R3/4" für 1/2" Druckschlauch

Anschlusswert:  max. 19 KW - 3N AC 400V

Absicherung:  32A

ABM:  max. B 870  T 780  H 1060  mm

Bieterangaben:

Fabrikat / Typ:
'..................................................'
vom Bieter einzutragen
Menge: 2,000 Stck

**1.02.20 UNTERGESTELL FÜR KOMBIDÄMPFER**
UNTERGESTELL FÜR KOMBIDÄMPFER

ALLE Maße und Leistungsdaten sind cirka Angaben der Planung.
Dem Bieter ist es freigestellt Geräte mit einer Abweichung von +/-10%
der abgefragten Werte anzubieten.
Bei Abweichungen der Abmessungen sind angrenzende Geräte
unter Berücksichtigung des Gesamtmaß, entsprechend anzupassen.

Ausführungsmerkmale sind der Ausführungsbeschreibung zu entnehmen.

Untergestell passend zum angefragten Kombidämpfer.

Die oberste Einschubebene des Kombidämpfer darf 1600mm ab OKFF
nicht überschreiten. Ggf. muss das hier abgefragte Untergestell
angepasst werden.

Die Seiten mit CNS verschlossen. Die Oberseite hat eine
CNS-Abdeckung mit Bolzen bzw. Arretierungen für den Kombidämpfer.

Mit Einschubregister für GN-Behälter im Unterbau.

Bodenfreiheit 150mm, mit Einschraubfüßen aus CNS.

Bieterangaben:

Fabrikat / Typ:
'..................................................'
vom Bieter einzutragen
Menge: 2,000 Stck

**1.02.30 NEUTRALELEMENT 400 mit Schubladen**
NEUTRALELEMENT 400 mit Schubladen

ALLE Maße und Leistungsdaten sind cirka Angaben der Planung.
Dem Bieter ist es freigestellt Geräte mit einer Abweichung von +/-10%
der abgefragten Werte anzubieten.
Bei Abweichungen der Abmessungen sind angrenzende Geräte
unter Berücksichtigung des Gesamtmaß, entsprechend anzupassen.

Ausführungsmerkmale sind der Ausführungsbeschreibung zu entnehmen.

1x Tischplatte
allseitig abgekantet 50mm
mit:  CNS-Verstärkungsprofilen
und mit einem CNS-Blech geschlossen
unterfüttert, schallgedämmt.
Blechstärke der Tischplatte 2mm.
ABM:  B 400 T 750 H 50mm

Die Tischplatte steht hinten über.

1x Schubladenblock GN 1/1
ohne:  Arbeitsplatte
Unterschrank:  HS-Ausführung
mit: 4 Kastenschubl. GN1/1-100
Die Schubladen mit Softeinzug.
ABM:  B 400  T 650  H 650mm

Arbeitshöhe  900mm
Höhe CNS-Fußgestell  200mm

Abmessung / Anlage: B 400  T 750 H 900mm

Bieterangaben:

Fabrikat / Typ:
'..................................................'
vom Bieter einzutragen
Menge: 1,000 Stck

**1.02.40 HERDANALAGE**
HERDANALAGE

ALLE Maße und Leistungsdaten sind cirka Angaben der Planung.
Dem Bieter ist es freigestellt Geräte mit einer Abweichung von +/-10%
der abgefragten Werte anzubieten.
Bei Abweichungen der Abmessungen sind angrenzende Geräte
unter Berücksichtigung des Gesamtmaß, entsprechend anzupassen.

Ausführungsmerkmale sind der Ausführungsbeschreibung zu entnehmen.

1x Ceranherd, 2 Zonen (je 2,2 kW), Tischgerät
6 mm starke Ceranglasplatte mit 2 Infrarot-Heizzonen.

· Die runden, konzentrischen Heizzonen je 230
mm geben selbst an große Pfannen
gleichmäßige Wärme ab.
· Kochplatte eingeschweißt zum Vermeiden von
Infiltrierung des Unterbaus.
· integriertes Bedienfeld mit einstellbarer Temperatur bis 240 Grad und Leistung
· Bedienung über Drehknebel
· Restwärmeanzeige.
· Warnleuchte zur Anzeige der Restwärme an
der Platte.
· Geringe Wärmeabstrahlung an die Küche.
· Beheizung durch Ultra-Hochleistungs-Heizelemente.
· Das glatte Glaskeramik Kochfeld ist leicht zu
reinigen und bietet ein Maximum an Hygiene.
· IPX4 Spritzwasserschutz.
· Geeignet für die Installation auf der
Arbeitsplatte.
Konstruktion
· Außenverkleidung aus Edelstahl
· Einteilige tiefgezogene 1,5 mm dicke
Deckplatte aus Edelstahl.
· Gerät mit rechtwinkligen Seitenkanten für
bündige Verbindung der Gerät nebeneinander
ohne Ritzen und Schmutzecken.
Abmessungen (BxTxH):  400x730x275mm
Anschluss:  400V

1x Unterbau oﬀen 400 mm
Rücken und Seitenverkleidungen aus CrNiStahl 1.4301 mit
Scotch-Brite Schliﬀ
dreiseitig geschlossener Schrankraum

ABM: B 400  T 750  H 900  mm

Arbeitshöhe  900mm

Die vorhandenen Vorinstallationen und Planungsgrundlagen orientieren
sich an dem Fabrikat Electrolux oder gleichwertig.

Sofern ein anderes Fabrikat angeboten wird, hat der Bieter sicherzustellen,
dass die vollständige Gleichwertigkeit sowie Kompatibilität mit der
bestehenden Einbau-, Anschluss- und Planungssituation gegeben ist.

Bieterangaben:

Fabrikat / Typ:
'..................................................'
vom Bieter einzutragen
Menge: 1,000 Stck

**1.02.50 NEUTRALELEMENT 1000 mit Schubladen**
NEUTRALELEMENT 1000 mit Schubladen

ALLE Maße und Leistungsdaten sind cirka Angaben der Planung.
Dem Bieter ist es freigestellt Geräte mit einer Abweichung von +/-10%
der abgefragten Werte anzubieten.
Bei Abweichungen der Abmessungen sind angrenzende Geräte
unter Berücksichtigung des Gesamtmaß, entsprechend anzupassen.

Ausführungsmerkmale sind der Ausführungsbeschreibung zu entnehmen.

1x Tischplatte
allseitig abgekantet 50mm
mit:  CNS-Verstärkungsprofilen
und mit einem CNS-Blech geschlossen
unterfüttert, schallgedämmt.
Blechstärke der Tischplatte 2mm.
ABM:  B 1000 T 750 H 50mm

2x Schubladenblock GN 1/1
ohne:  Arbeitsplatte
Unterschrank:  HS-Ausführung
mit: 4 Kastenschubl. GN1/1-100
Die Schubladen mit Softeinzug.
ABM:  B 500  T 650  H 650mm

Arbeitshöhe  900mm
Höhe CNS-Fußgestell  200mm

Die linke Seitenwand muss bis zur Wand durchgezogen werden.
Rechts ist der Tischplattenüberstand frei zugänglich.

Abmessung / Anlage: B 1000  T 750 H 900mm

Bieterangaben:

Fabrikat / Typ:
'..................................................'
vom Bieter einzutragen
Menge: 1,000 Stck

**1.02.60 HANDWASCH-AUSGUSSBECKEN**
HANDWASCH-AUSGUSSBECKEN

ALLE Maße und Leistungsdaten sind cirka Angaben der Planung.
Dem Bieter ist es freigestellt Geräte mit einer Abweichung von +/-10%
der abgefragten Werte anzubieten.
Bei Abweichungen der Abmessungen sind angrenzende Geräte
unter Berücksichtigung des Gesamtmaß, entsprechend anzupassen.

Ausführungsmerkmale sind der Ausführungsbeschreibung zu entnehmen.

Die Handwasch-Ausgussbecken-Kombination bestehend aus:

1 Handwaschbeckenabdeckung 500 x 390 mm, 900 mm
über Fertigfußboden. Die Abdeckung 3-seitig 50 mm ab-,
hinten 50 mm hochgekantet mit Umschlag. Darin nahtlos
integriert 1 tiefgezogenes Becken 345 x 245 x 120 mm.
Ventilausstattung: Siebventil 1½².

Unterhalb der  Abdeckung 3-seitige Beckenblende, 240 mm
hoch, stirnseitig senkrecht, frontseitig unter ca. 45 °
schräg geneigt und abnehmbar.

Die Beckenblende hinten bis zum nachfolgend
beschriebenen Wandkorpus laufend.

520 mm über Fertigfußboden am Wandkorpus
befestigt 1 Ausgussbeckenabdeckung 500 x 700 mm, 50 mm
abgekantet. Mit 1 nahtlos tiefgezogenen Becken 400 x
400 x 150 mm. Ventilausstattung: Stopfen-Überlaufventil
1½². Linksbündig montiert
1 Klapprost aus CNS-Rundmaterial, zur Reinigung des Beckens hochklappbar.
Unterhalb der Abdeckung 3-seitige
Beckenblende, 270 mm hoch

Vorn rechts auf der Handwaschbeckenabdeckung ist eine
Standmischbatterie 1/2"-1 Loch-Ausführung, Ein-Hebelbedienung vormontiert.

Mischbatterie geeignet für den Einsatz in gewerblichen Küchen und zugelassen der DVGW.
Edelstahl (keine verchromte Ausführung oder im Edelstahl-Look)

Hinter dem Handwaschbecken ist Platz für eine selektiv gesteuerte
Mischbatterie mit Netzbetrieb. Siehe gesonderte Position im LV.

Aufstellung:  Bodenfrei für Wandmontage.
Arbeitshöhe:  900mm
Bodenfreiheit:  200mm

ABM:  B 500  T 700  H 700  mm

Bieterangaben:

Fabrikat / Typ:
'..................................................'
vom Bieter einzutragen
Menge: 1,000 Stck

**1.02.70 EDELSTAHL-SENSORARMATUR 1/2"**
EDELSTAHL-SENSORARMATUR 1/2"

Die Sensor-MB dient zum kontaklosen Händewaschen und ist auf
dem vorgenannten Handwaschbecken montiert.

Ausführungsmerkmale sind der Ausführungsbeschreibung zu entnehmen.

Ausführung:
Mit starrem Auslauf und einer 24 Stunden-Zwangsspülung
Temperaturwahlhebel rechts angeordnet
modulares, wartungsfreundliches Baukastensystem
Mit Rückflussverhinderer im Anschluss-Gewindenippel
und ein integriertes Schmutzfangsieb.
Werkzeuglose Montage mit Stehbolzenbefestigung, anschlussfertig für Wasser und Spannung.
Universalmodell Batteriebetrieb mit Batteriekasten 6 V und Netzbetrieb mit Sicherheitstrafo 230/6 V.

Edelstahl (keine verchromte Ausführung oder im Edelstahl-Look)

Anschlusswert:  230V
Wasseranschluss:  Edelstahlschlauch 3/8" ÜM
Zwangsspülung:  Ja / 24 Std.
Batterie im Lieferumfang: Ja

Geeignet für den Einsatz in gewerblichen Küchen.

Bieterangaben:

Fabrikat / Typ:
'..................................................'
vom Bieter einzutragen
Menge: 1,000 Stck

**1.02.80 ARBEITSSCHRANKANLAGE über Eck mit Becken**
ARBEITSSCHRANKANLAGE über Eck mit Becken

ALLE Maße und Leistungsdaten sind cirka Angaben der Planung.
Dem Bieter ist es freigestellt Geräte mit einer Abweichung von +/-10%
der abgefragten Werte anzubieten.
Bei Abweichungen der Abmessungen sind angrenzende Geräte
unter Berücksichtigung des Gesamtmaß, entsprechend anzupassen.

Ausführungsmerkmale sind der Ausführungsbeschreibung zu entnehmen.

Die Schrankanlage besteht aus nachfolgenden Geräten.
Anordnung bedienseitig von links nach rechts:

1x Tischplatte
Aufkantung wandseitig 50mm
mit:  CNS-Verstärkungsprofilen
und mit einem CNS-Blech geschlossen
unterfüttert, schallgedämmt.
Blechstärke der Tischplatte 2mm.
Inklusiv Bohrung für die Mischbatterie.

ABM:  ca. B 2150  T 600  H 50  mm

1x Arbeitsschrank mit 2 Flügeltüren
als Beckenunterbauschrank.

ohne:  Arbeitsplatte.
Unterschrank:  HS-Ausführung
Kein Zwischenboden.
Die Rückwand offen.
Der Grundboden hat eine 50mm Aufkanting hinten.
Frontseite 2 Flügeltüren

Hinter dem Becken ist eine Mischbatterie vorzusehen.
Sie gesonderte Position im LV.

ABM: B 1150  T 650  H 650  mm

1x Einschweißbecken 400x500x250mm
Becken mit Wulstprofil in die Tischplatte eingeschweißt
und verschliffen.
inkl. Standrohrventil, Ablaufverbindung und Geruchsverschluss
aus PVC.

Beckengröße 400x500x250mm

Becken rechts nahtlos eingeschweißt.

1x Arbeitsschrank vorne offen
ohne: Arbeitsplatte
Unterschrank:  HS-Ausführung
mit höhenverstellbaren Zwischenbord
vorne offen

ABM:  B 595  T 550  H 650  mm

1x Freifläche
Freifläche für Unterbau-Kühlschrank

1x Eckarbeitsschrank
ohne:  Arbeitsplatte
Unterschrank:  HS-Ausführung
vorne offen,mit Zwischenbord
Rückwand eingerückt und abgeschrägt

Der Eckschrank muss in die Ecke pssend zu
den beiden Arbeitsschränken hergestellt werden.

Die Tiefe der beiden Arbeitsschränke von 600mm
ist dabei zu berücksichtigen.

ABM: ca. B 870  T 870  H 650  mm

1x Tischplatte
Aufkantung wandseitig 50mm
mit:  CNS-Verstärkungsprofilen
und mit einem CNS-Blech geschlossen
unterfüttert, schallgedämmt.
Blechstärke der Tischplatte 2mm.

ABM:  ca. B 800  T 600  H 50  mm

1x Arbeitsschrank mit 2 Flügeltüren
ohne: Arbeitsplatte
Unterschrank:  HS-Ausführung
mit höhenverstellbaren Zwischenbord
Türanschlag links und rechts

ABM:  B 795  T 650  H 650  mm

2x CNS-Blenden
2x stirnseitige Blenden als senkrechten Wandanschluß.
1x Z-Profil als Wandanbindung 3000x50mm

Sockel
Die Anlage steht auf einem, mitzuliefernden 200mm hohen CNS-Fußgestell.
Fußdoppelpaare sind nicht zugelassen.

Arbeitshöhe:  900mm
Schranktiefe:  600mm

Bieterangaben:

Fabrikat / Typ:
'..................................................'
vom Bieter einzutragen
Menge: 1,000 Stck

**1.02.90 SPÜLBECKEN-EDELSTAHLMISCHBATTERIE 3/4"**
SPÜLBECKEN-EDELSTAHLMISCHBATTERIE 3/4"

ALLE Maße und Leistungsdaten sind cirka Angaben der Planung.
Dem Bieter ist es freigestellt Geräte mit einer Abweichung von +/-10%
der abgefragten Werte anzubieten.
Bei Abweichungen der Abmessungen sind angrenzende Geräte
unter Berücksichtigung des Gesamtmaß, entsprechend anzupassen.

Ausführungsmerkmale sind der Ausführungsbeschreibung zu entnehmen.

Die Mischbatterie ist für den Einsatz zum Befüllen der Becken,
in die Tischplatte eingebaut.

Ausführungsmerkmale:
Wärmeisolierte Griffe
Schwenkbarer HU-Auslauf mit Tropfschutz
Temperatur und Mengenregelung mit Keramikkartusche

Anschluss mit Edelstahl-Schläuchen mit 3/4" ÜM.

Edelstahl (keine verchromte Ausführung oder im Edelstahl-Look)

Ausladung:  250 mm
Auslaufhöhe:  max. 250 mm
Hochdruck:  Ja

Geeignet für den Einsatz in gewerblichen Küchen.

Bieterangaben:

Fabrikat / Typ:
'..................................................'
vom Bieter einzutragen
Menge: 1,000 Stck

**1.02.100 UNTERBAU-KÜHLSCHRANK**
UNTERBAU-KÜHLSCHRANK

ALLE Maße und Leistungsdaten sind cirka Angaben der Planung.
Dem Bieter ist es freigestellt Geräte mit einer Abweichung von +/-10%
der abgefragten Werte anzubieten.
Bei Abweichungen der Abmessungen sind angrenzende Geräte
unter Berücksichtigung des Gesamtmaß, entsprechend anzupassen.

Ausführungsmerkmale sind der Ausführungsbeschreibung zu entnehmen.

1 Volltür
statische Kühlung
digitale Temperaturanzeige außen
automatische Abtauung
3 Tragrosten,1 Bodenrost

Bruttoinhalt:  180 Liter
Temperatur:  +2 bis +10°C
Energieeffizienzklasse: mdst. B
Nettonutzinhalt:  160 l
Gehäuse/Farbe:  Stahl/weiß
Tür:  Stahl
Innen:  Kunststoff
Anschlusswert:  230V  0,06kW

ABM:  B 600 T 600 H 850 mm

Bieterangaben:

Fabrikat / Typ:
'..................................................'
vom Bieter einzutragen
Menge: 1,000 Stck

**1.02.110 WANDHÄNGESCHRANK 1500 mit Schiebetüren**
WANDHÄNGESCHRANK 1500 mit Schiebetüren

ALLE Maße und Leistungsdaten sind cirka Angaben der Planung.
Dem Bieter ist es freigestellt Geräte mit einer Abweichung von +/-10%
der abgefragten Werte anzubieten.
Bei Abweichungen der Abmessungen sind angrenzende Geräte
unter Berücksichtigung des Gesamtmaß, entsprechend anzupassen.

Ausführungsmerkmale sind der Ausführungsbeschreibung zu entnehmen.

Dreiseitig geschlossener Schrankraum mit Grund- und
höhenverstellbaren Zwischenboden mit schraubbaren
Auflagebolzen, vorne durch 2 doppelwandige Schiebetüren
verschlossen, mit eingekanteter Griffleiste.

Montagehöhe:  UK = 1400mm OKFF

ABM:  B 1500  T 350  H 650  mm

Bieterangaben:

Fabrikat / Typ:
'..................................................'
vom Bieter einzutragen
Menge: 2,000 Stck

#### Untertitel 1.03 Ausgabe

*Hinweis: Übersicht*
Übersicht Ausgabe

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
Gästeseitige Ansicht

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
Draufsicht

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
Schnitt

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
**1.03.10 TELLERSTAPLER**
TELLERSTAPLER

Die max. Werte bei den Abmessungen müssen aus Platzgründen
eingehalten werden.

Ausführungsmerkmale sind der Ausführungsbeschreibung zu entnehmen.

Der Spenderkorpus ist komplett in CNS 18/10,
Werkstoff-Nr. 1.4301 ausgeführt. Der Korpus ist doppelwandig und
isoliert.

Der Tellerspender ist mit 2 Tellerröhren ausgestattet.
Die jeweilige Tellerröhre verfügt über eine besonders flache
Stapelplattform, die verkantsicher geführt wird.

Die Tellerführungsstäbe ragen über die Abdeckung
des Spenders hinaus. Dadurch können mehr Teller
sicher transportiert und abgestapelt werden und
die Geschirrteile werden auch nach dem Abnehmen
der Abdeckhauben sicher geführt.

Durch Ein- bzw. Aushängen der Zugfedern kann die
Federspannung entsprechend dem Stapelgut reguliert
werden, um eine gleichbleibende Ausgabehöhe zu
gewährleisten. Durch spezielle Aussparungen an den
Federhaltern lässt sich diese Einstellung schnell und
ohne großen Aufwand durchführen.
Der Temperaturregler sichert die
Temperatureinstellung der Heizung.

Ergonomischer Sicherheits-Schiebegriff mit seitlichen,
robusten Stoßschutzelementen aus Kunststoff.

Eine Abdeckhaube aus transparentem Kunststoff
(Polycarbonat).
Der Spender ist fahrbar mittels rostfreien
Kunststoffrollen (4 Lenkrollen, davon 2 mit
Feststeller, Rollendurchmesser 125 mm).
Robuste Stoßecken aus Kunststoff an allen vier
Ecken des Spenders.

Zubehör Inklusiv:
- Isolierte Abdeckhaube durchsichtig
- Stoßschutz

Ausführung:  mdst. statisch beheizt
Thermostat:  mdst. +30 bis +90°C
2 Röhren, Fassung:  mdst. 50 Teller je Röhre
Tellerdurchmesser:  180 - 330mm

4 Kunststoff-Lenkrollen, davon 2 feststellbar,
Rollendurchmesser 125mm, DIN 18867-8

Material:  Chromnickelstahl
Anschlusswert:  230V
ABM: max.  B 900  T 550  H 950  mm

Bieterangaben:

Fabrikat / Typ:
'..................................................'
vom Bieter einzutragen
Menge: 3,000 Stck

**1.03.20 GLASTÜR-KÜHLSCHRANK**
GLASTÜR-KÜHLSCHRANK

ALLE Maße und Leistungsdaten sind cirka Angaben der Planung.
Dem Bieter ist es freigestellt Geräte mit einer Abweichung von +/-10%
der abgefragten Werte anzubieten.
Bei Abweichungen der Abmessungen sind angrenzende Geräte
unter Berücksichtigung des Gesamtmaß, entsprechend anzupassen.

Ausführung entsprechend der Vorbedingungen.

Kühlschrank mit einer Glastür, doppeltverglast
Türanschlag rechts
mit:  5 verstellbaren Gittern
statische Kühlung mit zusätzlichem Lüfter
Inhalt:  ca. 326 Liter
Temperatur:  +1 bis +10°C
Material:  Stahl, lackiert,
  Glas, innen Kunststoff ABS
Anschlusswert:  230V, steckerfertig

ABM: ca. B 620  T 635  H 1730  mm

Bieterangaben:

Fabrikat / Typ:
'..................................................'
vom Bieter einzutragen
Menge: 1,000 Stck

**1.03.30 ARBEITSSCHRANKANLAGE MIT KÜHLVITRINE**
ARBEITSSCHRANKANLAGE MIT KÜHLVITRINE

ALLE Maße und Leistungsdaten sind cirka Angaben der Planung.
Dem Bieter ist es freigestellt Geräte mit einer Abweichung von +/-10%
der abgefragten Werte anzubieten.
Bei Abweichungen der Abmessungen sind angrenzende Geräte
unter Berücksichtigung des Gesamtmaß, entsprechend anzupassen.

Ausführung entsprechend der Vorbedingungen.
Die Schrankanlage besteht aus nachfolgenden Geräten.
Anordnung bedienseitig von rechts nach links:

1x Tischplatte
Aufkantung wandseitig 50mm
mit:  CNS-Verstärkungsprofilen
und mit einem CNS-Blech geschlossen
unterfüttert, schallgedämmt.
Blechstärke der Tischplatte 2mm.

ABM:  B 2450  T 750  H 50  mm

1x Arbeitsschrank mit 2 Flügeltüren
unterhalb der Kühlvitrine
ohne:  Arbeitsplatte.
Unterschrank:  HS-Ausführung
Mit einem höhenverstellbaren Zwischenboden.

ABM: B 1445  T 650  H 650  mm

1x Aufsatz-Kühlvitrine
Umluft gekühltes Aufsatzgerät mit
3-seitiger Isolierglasscheiben (Verglasung)
kundenseitig Zuluft / bedienseitig Abluft
Isolierglas-Schiebetüren
LED-Innenbeleuchtung, splittergeschützt und schaltbar, 4000 K
elektronische Steuerung mit einer Digitalanzeige
automatische Abtauung mit Tauwasserverdunstung
Maschinenfach seitlichangebracht
beschichteter Lamellenverdampfer
2 Zwischenböden aus gehärteten Glas, höhenverstellbar

Temperaturbereich:  6 bis 12 °C
  bei 25 °C UT und 60% RF
Kältemittel:  R290
Material:  CNS 1.4301
Anschluss:  230V, steckerfertig

ABM: B 1410  T 510  H 700  mm

x Arbeitsschrank mit Schiebetüren
ohne:  Arbeitsplatte.
Unterschrank:  HS-Ausführung
Mit einem höhenverstellbaren Zwischenboden.

ABM: B 995  T 650  H 650  mm

2x CNS-Blenden
2x stirnseitige Blenden als senkrechten Wandanschluß.

Sockel
Die Anlage steht auf einem, mitzuliefernden 200mm hohen CNS-Fußgestell.
Fußdoppelpaare sind nicht zugelassen.

ABM:  B 2450  T 750  H 900  mm

Bieterangaben:

Fabrikat / Typ:
'..................................................'
vom Bieter einzutragen
Menge: 1,000 Stck

**1.03.40 ARBEITSTISCH FAHRBAR / Kassenplatz**
ARBEITSTISCH FAHRBAR / Kassenplatz

ALLE Maße und Leistungsdaten sind cirka Angaben der Planung.
Dem Bieter ist es freigestellt Geräte mit einer Abweichung von +/-10%
der abgefragten Werte anzubieten.
Bei Abweichungen der Abmessungen sind angrenzende Geräte
unter Berücksichtigung des Gesamtmaß, entsprechend anzupassen.

Ausführung entsprechend der Vorbedingungen.

Tischplatte aus 2 mm starkem Edelstahl 1.4301,
geschliffen in Korn 240/320. Die Unterseite,
mit längslaufenden CNS-Profil verstärkt
und mit einem CNS-Blech geschlossen
unterfüttert, schallgedämmt.
Die Abkantung mit Einkantung beträgt 100mm.

Unterbau mit einem fest eingeschweißten
Grundboden. Der Grundboden ist
allseitig 50mm abgekantet und nach innen
gefalzt. Unterhalb des Grundbodens mit
längslaufendem CNS-Profil verstärkt.

Der Grundboden ist 3-seitig 50mm aufgekantet.

Die Tischbeine sind aus nahtlos geschweißtem
CNS-Vierkantrohr 40x40x1,2mm bis unter die
Tischplatte geführt mit 4 CNS-Lenkrollen, davon 2
mit Feststeller.
Im oberen Bereich ist ein umlaufendes
CNS-Rechteckrohr 40x20x1,2mm und dient zur
Stabilität.

An den Ecken unterhalb der Tischplatte Stoßabweiser.

ABM:  B 600  T 600  H 850mm

Bieterangaben:

Fabrikat / Typ:
'..................................................'
vom Bieter einzutragen
Menge: 2,000 Stck

**1.03.50 SPEISENAUSGABEWAGEN 3xGN 1/1**
SPEISENAUSGABEWAGEN 3xGN 1/1

ALLE Maße und Leistungsdaten sind cirka Angaben der Planung.
Dem Bieter ist es freigestellt Geräte mit einer Abweichung von +/-10%
der abgefragten Werte anzubieten.
Bei Abweichungen der Abmessungen sind angrenzende Geräte
unter Berücksichtigung des Gesamtmaß, entsprechend anzupassen.

Ausführungsmerkmale sind der Ausführungsbeschreibung zu entnehmen.

Der Speisenausgabewagen besteht komplett aus CNS
18/10. Die fugenlos eingeschweißten, tiefgezogenen Warmhaltebecken
sind nass oder trocken getrennt voneinander
beheiz- und regelbar.Um die Becken läuft ein
Profilrand. Die Nummerierung der Becken ist in die
Abdeckung geprägt. Die Becken sind an der
Unterseite mit einem, gegen unbeabsichtigtes
öffnen gesicherten, Ablasshahn ausgestattet.
Das Bedienfeld liegt vertieft mit Ein/Aus-
Schalter, Kontrollleuchte und Temperaturregler an
der Stirnseite. Der Temperaturregler sichert die
stufenlose Temperatureinstellung je Becken. Ein
Spiralkabel-anschluss mit einer Blindsteckerbuchse
ist gegenüber der Bedienseite angebracht.
Bedienseitig ist ein CNS-Sicherheits-Schiebegriff
mit seitlichen Stoßschutzelementen aus Kunststoff
(Polyamid) angebracht, welcher auch zum Schutz der
Schalterelemente dient.
Das offene Untergestell besitzt vier stabile
Vierkantrohre, dazwischen eingeschweißt ein
abgekantetes Ablagebord.
Fahrbar ist der Wagen mittels rostfreien
Kunststoffrollen (4 Lenkrollen, davon 2 mit
Feststeller mit 125 mm ). Massive Stoßecken aus
Kunststoff (Polyamid) an allen vier Ecken schützen
vor Beschädigung.

Werkstoff:  CNS 18/10
Warmhaltebecken: GN 1/1-200 oder deren Unterteilung
Temperatur:  +30°C bis +95 °C regelbar
Leistung je Becken: mdst. 0,70 KW
Anschlusswert:  230 V / steckerfertig

Spritz- und strahlwassergeschützt (IPX 5)
CE-konform / VDE geprüft, GS-Zeichen

Die Becken können einzeln beheizt und geregelt werden

ABM:  max. B 1300  T 700  H 930  mm

Bieterangaben:

Fabrikat / Typ:
'..................................................'
vom Bieter einzutragen
Menge: 3,000 Stck

**1.03.60 ÜBERGABEBORD MIT HUSTENSCHUTZ**
ÜBERGABEBORD MIT HUSTENSCHUTZ

ALLE Maße und Leistungsdaten sind cirka Angaben der Planung.
Dem Bieter ist es freigestellt Geräte mit einer Abweichung von +/-10%
der abgefragten Werte anzubieten.
Bei Abweichungen der Abmessungen sind angrenzende Geräte
unter Berücksichtigung des Gesamtmaß, entsprechend anzupassen.

Ausführungsmerkmale sind der Ausführungsbeschreibung zu entnehmen.

Das Übergabebord ist vollständig aus CrNi, Werkstoff-Nr. 1.4301
CNS, 2,0 mm dick. Gebaut als Hohlkörper, bestehend aus Oberseite,
Unterseite und zwischengebauten Vierkantprofilen (Quadrat- oder Rechteck-Rohr),
sowie eingelegtem Dämmmaterial.

Oberseite des Bordes abgekantet als "U" mit glatter Oberseite,
aufgesetzt auf die Unterseite. Unterseite ebenfalls als "U" aufgekantet
und in die Oberseite bündig und nahtlos eingepasst.
Die Oberschale überlappt die Unterschale und an der Gastseite umfasst
sie diese um ca. 2 mm. An der Bedienseite sind beide Kanten ohne Überstand
zueinander gefertigt.

Das Bord ist in dem bauseitigen Durchbruch (Brüstungswand),
auf der tragfähigen Brüstung aufgesetzt.
Kreuzschlitz- Senk- oder -Linsenkopfschrauben fixieren die beiden Halbschalenbauteile
mit der Brüstung. Die Oberfläche muss glatt hergestellt sein.

Die Dimensionierung der Schrauben und der Verschraubung obliegt der Verantwortung
des AN. Es ist sicherzustellen, dass das Bord mit Hustenschutzanlage standfest
ist und keins der Elemente durch schräges Aufsteigen/ Anlehnen von einer
oder mehreren Personen abrutschen, verbiegen oder knicken kann.

Die Einzelelemente (bei Fertigung in Segmenten) sind so nebeneinander zu montieren,
dass sie fugen- und nahtlos aneinandergrenzen (Schweißnähte). Die Ansichtskante
muss durchgehend gerade sein. Die Oberflächen ohne Versatz zueinander.

Inlusive sämtliches Befestigungsmaterialien aus CrNi.

Für den Hustenschutz werden 3 Vierkantrohre als Steher aus CNS ca. 40 x 40 x 2 mm oder
Rundrohre in vergleichbarer Dimension, in den durch die beiden Halbschalen gebildeten Hohlkörper
eingesetzt und an der Unterschale mit Schweißpunkten fixiert.

Die Steherprofile stehen im bedienseitigen Bereich des Speisen-Übergabebordes senkrecht
nach oben.

Zwischen den Stehern ist jeweils 1 ESG-Scheibe mittels massiven CNS-Glasklemmhalterungen montiert.
An den Längstseiten ist jeweils ein u-förmiger CNS-Kantenschutz angebracht.
Die Scheibenstärke beträgt 10mm.Die OK der Glasscheibe ist 1600mm OKFF.
Wandseitig werden die äußeren Glasscheiben ebenfalls mit Halbschalenhalterungen befestigt.
Es handelt sich um insgesamt 4 Glassegmente.

Der Hustenschutz ermöglicht den SB-Betrieb und das Durchreichen des Tellers unterhalb
der senkrechten Scheibe. Durchreichehöhe = H 300mm.

Der Hustenschutz ist auf der Innenseite zur Küche angebracht, da gastseitig der
Verschluss der Ausgabeöffnung aufliegt.

Die gastseitige Verkleidung der Brüstungswand erfolgt bauseitige Fremdgewerke.

Offene Durchreiche:  300 mm
Tiefe Brüstungsbord:  420mm
Stärke Brüstungsbord:  50 mm
Länge Brüstungsbord:  5280mm
Länge Hustenschutz:  5280mm

Bieterangaben:

Fabrikat / Typ:
'..................................................'
vom Bieter einzutragen
Menge: 1,000 Stck

**1.03.70 SALATBAR fahrbar**
SALATBAR fahrbar

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Beispielskizze

Ausführungsmerkmale sind der folgenden Ausführungsbeschreibung zu entnehmen.

Die fahrbare Salatbar ist für GN 1/1-200 geeignet
LED-Innenbeleuchtung schaltbar
Der Plexiglas-Hustenschutz ist elektronisch höhenverstellbar
(weitere Beschreibung im Verlauf der Positionsbeschreibung)
Dicht verschweißte Innenwanne mit abgerundeten Kanten
Elektronische Steuerung mit einer Digitalanzeige und einem Hauptschalter
Automatische Abtauung (Kompressorstop) mit Tauwasserverdunstung
Tauwasserschale
Die Kälteeinhei ist zur Wartung und Reinigung komplett herausziehbar

RAL-Farbe:  RAL D2  240 50 10 Werkzeugblau
Die RAL-Frabe entsprechend der weiteren Inneneinrichtung im Gastraum bindend.

Anschluss:  230V,steckerfertig
Kühlung:  statische Kühlung

Kältemittel:  R-290

An über die Länge der gastseitigen Längsseite ist eine abklabbbare
Rundrohrtablettrutsche angebracht.

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Beispielskizze

Oberhalb der Kühlwanne ist ein Hustenschutz mit Beleuchtung angebracht.
Die LED-Beleuchtung ist mit dem 24V Transformator inklusiv.
Höhe OK Hustenschutzbord ab OK Korpus = 450mm.
Der Hustenschutz hat gastseitig einen abgerundeten Spukschutz.
Die Steher sind aus einem Rundrohrmaterial D=35-40mm
Der Hustenschutz wird mittels einer Gewindestange durch die
Deckplatte gesteckt und unter der Deckplatte verschraubt.

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Beispielskizze

ABM:  max. B 1500  T 650  H 1500  mm

Bieterangaben:

Fabrikat / Typ:
'..................................................'
vom Bieter einzutragen
Menge: 1,000 Stck

**1.03.80 SERVIERWAGEN für Salatschalen 900x600x950mm**
SERVIERWAGEN für Salatschalen 900x600x950mm

ALLE Maße und Leistungsdaten sind cirka Angaben der Planung.
Dem Bieter ist es freigestellt Geräte mit einer Abweichung von +/-5%
der abgefragten Werte anzubieten.
Bei Abweichungen der Abmessungen sind angrenzende Geräte
unter Berücksichtigung des Gesamtmaß, entsprechend anzupassen.

Ausführungsmerkmale sind der Ausführungsbeschreibung zu entnehmen.

Der Servierwagen besteht aus CNS 18/10, Werkstoff-Nr. 1.4301.
Zwischen stabilem Rundrohr mit D = 25mm befinden sich drei
eingeschweißte tiefgezogene Borde. Die Rundrohre an den Stirnseiten werden als Schiebegriffe
genutzt.

Die Borde sind mit einer schalldämmenden Antidröhnmatte unterfüttert.

Der Servierwagen ist fahrbar mittels rostfreier Kunststoffräder.
4 Lenkrollen, davon 2 mit Feststeller, Durchmesser 125 mm
Die Rollen sind im Rohrrahmen eingesteckt.

Rollendurchmesser  125mm

Wandabweiser aus Kunststoff (Polyamid) an allen vier Ecken schützen vor
Beschädigung.

Rollendurchmesser  125mm

Wandabweiser aus Kunststoff (Polyamid) an allen vier Ecken schützen vor
Beschädigung.

Rollierung der Bordkante: eingerollte Kanten sorgen für hohe Stabilität und
schützen das Personal vor Verletzungen.

Borde:  800 x 500 mm

Tragfähigkeit je Wagen:  mdst. 120 kg
Tragfähigkeit je Bord:  mdst. 80 kg
Anzahl der Borde:  3

ABM:  B 900  T 600  H 950  mm

Bieterangaben:

Fabrikat / Typ:
'..................................................'
vom Bieter einzutragen
Menge: 2,000 Stck

**1.03.90 SERVIERWAGEN für Gläser 700x500x950mm**
SERVIERWAGEN für Gläser 700x500x950mm

Ausführungsmerkmale sind der Ausführungsbeschreibung zu entnehmen.

Der Servierwagen besteht aus CNS 18/10, Werkstoff-Nr. 1.4301.
Zwischen stabilem Rundrohr mit D = 25mm befinden sich drei
eingeschweißte tiefgezogene Borde. Die Rundrohre an den Stirnseiten werden als Schiebegriffe
genutzt.

Die Borde sind mit einer schalldämmenden Antidröhnmatte unterfüttert.

Der Servierwagen ist fahrbar mittels rostfreier Kunststoffräder.
4 Lenkrollen, davon 2 mit Feststeller, Durchmesser 125 mm
Die Rollen sind im Rohrrahmen eingesteckt.

Rollendurchmesser  125mm

Wandabweiser aus Kunststoff (Polyamid) an allen vier Ecken schützen vor
Beschädigung.

Borde:  600 x 400 mm

Tragfähigkeit je Wagen:  mdst. 120 kg
Tragfähigkeit je Bord:  mdst. 80 kg
Anzahl der Borde:  3

ABM:  max. B 700  T 500  H 950  mm

Bieterangaben:

Fabrikat / Typ:
'..................................................'
vom Bieter einzutragen
Menge: 2,000 Stck

**1.03.100 BESTECK- UND TABLETTWAGEN**
BESTECK- UND TABLETTWAGEN

Ausführungsmerkmale sind der Ausführungsbeschreibung zu entnehmen.

Rahmenkonstuktion mit Seiten- und Rückwandverkleidung
Besteckköcher-Aufsatz mit 6 Köchereinsätze für Besteckteile
daneben ein Serviettenständer für max. 300 Servietten
Untere Ablage dient zur Aufnahem von Tabletts
4 Lenkrollen ø 125mm, 2 davon mit Feststeller
Abweiserrollen an den 4 Eclen

Rahmen:  Leichtmetall / Aluminium
Wände:  Melamin
Farbe:  nach Bemusterung

ABM:  max. B 725  T 425  H 905  mm

Bieterangaben:

Fabrikat / Typ:
'..................................................'
vom Bieter einzutragen
Menge: 2,000 Stck

**1.03.110 GN-BEHÄLTER 1/1-200 mit Fallgriffen**
GN-BEHÄLTER 1/1-200 mit Fallgriffen

ALLE Maße und Leistungsdaten sind cirka Angaben der Planung.
Dem Bieter ist es freigestellt Geräte mit einer Abweichung von +/-5%
der abgefragten Werte anzubieten.
Bei Abweichungen der Abmessungen sind angrenzende Geräte
unter Berücksichtigung des Gesamtmaß, entsprechend anzupassen.

Ausführungsmerkmale sind der Ausführungsbeschreibung zu entnehmen.

GN-Behälter zur Lagerung, Transport und Verteilung von Speisen.
Geeignet für warme und kalte Speisen.
Der GN-Behälter ist ein tiefgezogener Behälter aus hochwertigen Edelstahl
in hygienischer Bauweise. Die Griffe können stabil  nach oben gezogen werden.

Die GN-Behälter müssen der Gastro-Norm EN 631 und DIN 66075 entsprechen.

Bieterangaben:

Fabrikat / Typ:
'..................................................'
vom Bieter einzutragen
Menge: 2,000 Stck

**1.03.120 GN-BEHÄLTER 1/2-200 mit Fallgriffen**
GN-BEHÄLTER 1/2-200 mit Fallgriffen

ALLE Maße und Leistungsdaten sind cirka Angaben der Planung.
Dem Bieter ist es freigestellt Geräte mit einer Abweichung von +/-5%
der abgefragten Werte anzubieten.
Bei Abweichungen der Abmessungen sind angrenzende Geräte
unter Berücksichtigung des Gesamtmaß, entsprechend anzupassen.

Ausführungsmerkmale sind der Ausführungsbeschreibung zu entnehmen.

GN-Behälter zur Lagerung, Transport und Verteilung von Speisen.
Geeignet für warme und kalte Speisen.
Der GN-Behälter ist ein tiefgezogener Behälter aus hochwertigen Edelstahl
in hygienischer Bauweise. Die Griffe können stabil  nach oben gezogen werden.

Die GN-Behälter müssen der Gastro-Norm EN 631 und DIN 66075 entsprechen.

Bieterangaben:

Fabrikat / Typ:
'..................................................'
vom Bieter einzutragen
Menge: 4,000 Stck

#### Untertitel 1.04 Spülbereich

*Hinweis: Übersicht*
Übersicht

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
**1.04.10 ABRÄUMWAGEN 900x600x950mm**
ABRÄUMWAGEN 900x600x950mm

ALLE Maße und Leistungsdaten sind cirka Angaben der Planung.
Dem Bieter ist es freigestellt Geräte mit einer Abweichung von +/-5%
der abgefragten Werte anzubieten.
Bei Abweichungen der Abmessungen sind angrenzende Geräte
unter Berücksichtigung des Gesamtmaß, entsprechend anzupassen.

Ausführungsmerkmale sind der Ausführungsbeschreibung zu entnehmen.

Der Abräumwagen / Servierwagen besteht aus CNS 18/10,
Werkstoff-Nr. 1.4301.
Zwischen stabilem Rundrohr mit D = 25mm befinden sich 4
eingeschweißte tiefgezogene Borde. Die Oberfläche der Borde ist
mikroliert. Die Rundrohre an den Stirnseiten werden als Schiebegriffe
genutzt. Ein umlaufender 35 mm abgekanteter Profilrand an den Borden,
die Rollierung der Bordkante sowie durchgehende Schweißnähte zwischen
Rohrrahmen und Borden verstärken die Stabilität des Servierwagens.

Die Borde sind mit einer schalldämmenden Antidröhnmatte unterfüttert.

Der Servierwagen ist fahrbar mittels rostfreier Kunststoffräder.
4 Lenkrollen, davon 2 mit Feststeller, Durchmesser 125 mm
Die Rollen sind im Rohrrahmen eingesteckt.

Rollendurchmesser  125mm

Wandabweiser aus Kunststoff (Polyamid) an allen vier Ecken schützen vor
Beschädigung.

Rollierung der Bordkante: eingerollte Kanten sorgen für hohe Stabilität und
schützen das Personal vor Verletzungen.

Borde:  800 x 500 mm
Nutzungshöhe zwischen den Borden: mdst. 350mm

Tragfähigkeit je Wagen:  mdst. 150 kg
Tragfähigkeit je Bord:  mdst. 40 kg
Anzahl der Borde:  4

ABM:  max. B 900  T 600  H 1600  mm

Bieterangaben:

Fabrikat / Typ:
'..................................................'
vom Bieter einzutragen
Menge: 4,000 Stck

**1.04.20 HANDWASCH-AUSGUSSBECKEN**
HANDWASCH-AUSGUSSBECKEN

ALLE Maße und Leistungsdaten sind cirka Angaben der Planung.
Dem Bieter ist es freigestellt Geräte mit einer Abweichung von +/-10%
der abgefragten Werte anzubieten.
Bei Abweichungen der Abmessungen sind angrenzende Geräte
unter Berücksichtigung des Gesamtmaß, entsprechend anzupassen.

Ausführungsmerkmale sind der Ausführungsbeschreibung zu entnehmen.

Die Handwasch-Ausgussbecken-Kombination bestehend aus:

1 Handwaschbeckenabdeckung 500 x 390 mm, 900 mm
über Fertigfußboden. Die Abdeckung 3-seitig 50 mm ab-,
hinten 50 mm hochgekantet mit Umschlag. Darin nahtlos
integriert 1 tiefgezogenes Becken 345 x 245 x 120 mm.
Ventilausstattung: Siebventil 1½².

Unterhalb der  Abdeckung 3-seitige Beckenblende, 240 mm
hoch, stirnseitig senkrecht, frontseitig unter ca. 45 °
schräg geneigt und abnehmbar.

Die Beckenblende hinten bis zum nachfolgend
beschriebenen Wandkorpus laufend.

520 mm über Fertigfußboden am Wandkorpus
befestigt 1 Ausgussbeckenabdeckung 500 x 700 mm, 50 mm
abgekantet. Mit 1 nahtlos tiefgezogenen Becken 400 x
400 x 150 mm. Ventilausstattung: Stopfen-Überlaufventil
1½². Linksbündig montiert
1 Klapprost aus CNS-Rundmaterial, zur Reinigung des Beckens hochklappbar.
Unterhalb der Abdeckung 3-seitige
Beckenblende, 270 mm hoch

Vorn rechts auf der Handwaschbeckenabdeckung ist eine
Standmischbatterie 1/2"-1 Loch-Ausführung, Ein-Hebelbedienung vormontiert.

Mischbatterie geeignet für den Einsatz in gewerblichen Küchen und zugelassen der DVGW.

Edelstahl (keine verchromte Ausführung oder im Edelstahl-Look)

Um die weitere Nutzung / Verbreitung von verchromten Mischbatterien im Sinne der
EU-REACH-Verordnung (Anhang XIV) zu unterbinden, sind derartige Mischbatterien
nicht zugelassen.

Hinter dem Handwaschbecken ist Platz für eine selektiv gesteuerte
Mischbatterie mit Netzbetrieb. Sie gesonderte Position im LV.

Aufstellung:  Bodenfrei für Wandmontage.
Arbeitshöhe:  900mm
Bodenfreiheit:  200mm

ABM:  B 500  T 700  H 700  mm

Bieterangaben:

Fabrikat / Typ:
'..................................................'
vom Bieter einzutragen
Menge: 1,000 Stck

**1.04.30 EDELSTAHL-SENSORARMATUR 1/2"**
EDELSTAHL-SENSORARMATUR 1/2"
geplant im Bereich:

- Anlieferung
- Vorbereitung
- Ausgabe
- Spülküche

Die Sensor-MB dient zum kontaklosen Händewaschen und ist auf
dem vorgenannten Handwaschbecken montiert.

Ausführungsmerkmale sind der Ausführungsbeschreibung zu entnehmen.

Ausführung:
Mit starrem Auslauf und einer 24 Stunden-Zwangsspülung
Temperaturwahlhebel rechts angeordnet
modulares, wartungsfreundliches Baukastensystem
Mit Rückflussverhinderer im Anschluss-Gewindenippel
und ein integriertes Schmutzfangsieb.
Werkzeuglose Montage mit Stehbolzenbefestigung, anschlussfertig für Wasser und Spannung.
Universalmodell Batteriebetrieb mit Batteriekasten 6 V und Netzbetrieb mit Sicherheitstrafo 230/6 V.

Edelstahl (keine verchromte Ausführung oder im Edelstahl-Look)

Anschlusswert:  230V
Wasseranschluss:  Edelstahlschlauch 3/8" ÜM
Zwangsspülung:  Ja / 24 Std.
Batterie im Lieferumfang: Ja

Geeignet für den Einsatz in gewerblichen Küchen.

Bieterangaben:

Fabrikat / Typ:
'..................................................'
vom Bieter einzutragen
Menge: 1,000 Stck

**1.04.40 KORBBORD**
KORBBORD

ALLE Maße und Leistungsdaten sind cirka Angaben der Planung.
Dem Bieter ist es freigestellt Geräte mit einer Abweichung von +/-5%
der abgefragten Werte anzubieten.
Bei Abweichungen der Abmessungen sind angrenzende Geräte
unter Berücksichtigung des Gesamtmaß, entsprechend anzupassen.

Das Korbbord erhält an der unteren Aufkantung eine Auffangrinne
für evtl. Flüssigkeiten. Die angesammelten Flüssigkeiten können mittels
einem Ablassstopfen abgelassen werden.

Korbbord zur Wandmontage,
allseitig aufgekantet
für 1 Spülkorb 500x500 mm
Neigung:  ca. 30°
Ablauf:  rechts oder links
Material:  CNS 1.4301

ABM:  B 550  T 520  H 350  mm

Bieterangaben:

Fabrikat / Typ:
'..................................................'
vom Bieter einzutragen
Menge: 2,000 Stck

**1.04.50 ZULAUFTISCH RECHTS mit Vorspülbecken**
ZULAUFTISCH RECHTS mit Vorspülbecken
für 2 Körbe passend zur Spülmaschine

ALLE Maße und Leistungsdaten sind cirka Angaben der Planung.
Dem Bieter ist es freigestellt Geräte mit einer Abweichung von +/-10%
der abgefragten Werte anzubieten. Bei Abweichungen der Abmessungen
sind angrenzende Geräte unter Berücksichtigung des Gesamtmaß,
entsprechend anzupassen.

Ausführungsmerkmale sind der Ausführungsbeschreibung zu entnehmen.

Der Zulauftisch muß geeignet sein zur Aufnahme
von 2 Stck. Körbe 500x500mm.

Tischplatte aus 2,0 mm starkem CNS, Unterseite mit CNS-
Profilen verstärkt, Schliff in Längsrichtung.
Tischplatte mit eingekanteter Korbführung, passend für
Körbe 500 mm breit, links mit Anschlusslippe zum
Einhängen in die Geschirrspülmaschine.

Korbführung glatt eingeschweißt mit einem tiefgezogenen
Becken 500/400/250 mm mit Einlegeschmutzsieb.

Hinter dem Becken eine Hygiene-Geschirrspülbrause mit
Mischbatterie ½" (gesonderte Position im LV).
Bohrungen sind vorzusehen.

Tischplatte wandseitig mit angekanteter Spritzwand 300
mm hoch, sonst 50 mm abgekantet. Die Spritzwand an
der Wand dauerhaft befestigt und abgedichtet.
Unterbau als offenes Rahmengestell aus Vierkantrohr
40/40 mm, im Bereich Becken Beckenblende.

Der Unterbau mit Rahmen, darin eingelegt herausnehmbare Roste,
Roste Spülmaschinen geeignet. Abmessung passend zu den Spülkörben
500x500mm.

ABM:  B 1500  T 750  H 900  mm

Arbeitshöhe 900mm OKFF.

Bieterangaben:

Fabrikat / Typ:
'..................................................'
vom Bieter einzutragen
Menge: 1,000 Stck

**1.04.60 HYGIENE-GESCHIRRSPÜLBRAUSE**
HYGIENE-GESCHIRRSPÜLBRAUSE

ALLE Maße und Leistungsdaten sind cirka Angaben der Planung.
Dem Bieter ist es freigestellt Geräte mit einer Abweichung von +/-10%
der abgefragten Werte anzubieten. Bei Abweichungen der Abmessungen
sind angrenzende Geräte unter Berücksichtigung des Gesamtmaß,
entsprechend anzupassen.

Ausführungsmerkmale sind der Ausführungsbeschreibung zu entnehmen.

Komfortable Bedienmöglichkeit durch den Einsatz einer Zugautomatik mit Gasdruckfeder
und schwenkbarer Tragarm, Handbrause mit Rückflussverhinderer, Kugelgelenk zwischen
Handbrause und Schlauch für komfortables Ausspritzen des Geschirrs,
das Handgelenk wird geschont und der Schlauch entlastet.

Technische Angaben:
· Material Edelstahl
· Mit Zugautomatik, Wasser fließt erst wenn die Handbrause nach unten gezogen wird
· Ausführung nur für Hochdruck, Betriebsdruck 1-6 bar
· Wärmeisolierende Haubengriffe
· Handbrause mit Edelstahlbrausenkopf, Sieb aus Kunststoff
· Schwenkauslauf absperrbar am Schwenkventil, Ausladung A = 220 mm / Höhe H = 285 mm
  Schwenkauslauf (gerade), Es darf kein Wasser in den Knick zurück laufen
· Sparsamer Wasserverbrauch durch Selbstschlussventil
· Temperatur und Mengenregelung mittels moderner Keramikoberteile
· Anschlussstutzen 1/2", 70 mm vorstehend für Tischplattenstärke bis ca. 50 mm
· Tischbohrung 2x Ø22 mm mit Abstandsmaß 150 mm
· Befestigung mit Verstärkungsplatte unter der Tischplatte
· Rückflussverhinderer gegen Zirkulation zwischen Warm- und Kaltwasser,
  sowie Rücksaugen von Schmutzwasser (2 Stück DW15/DN10)
· Wandhalter ohne sichtbare Gewinde (kürzbar 35 bis 165 mm)
· Heißwasserbeständig bis 80°C
· Alle Lote sind cadmium- und bleifrei
· Alle Dichtungen entsprechen den KTW-Bestimmungen
· Schlauchlänge ca. 1000mm
· UK Handbrause bis Becken OK = max. 550mm
· UK Auslauf bis Becken OK = max. 300mm

Regulierung der Strahlstärke durch Zugintensität, kontrollierte Rückstellgeschwindigkeit durch
Gasdruckfeder am Tragarm und integrierte Schließverzögerung in der Handbrause verhindern
starke Bewegungen des Brauseschlauches auch beim schnellen Schließen Schwenkauslauf
an Wand-und Standbatterien zum komfortablen schnellen Öffnen und Schließen
über Keramikoberteil geregelt;

Ständig druckloser, stabiler Nirogewebeschlauch mit transparenter Kunststoffummantelung
garantiert lange Standzeit, robuster, verkalkungsarmer Kunststoffbrausekopf,
Batterien mit Rückschlagoberteilen verhindern bei ungleichen Drücken in den Zuleitungen,
dass Schmutzwasser in die Trinkwasserleitungen gelangt, oder eine Zirkulation zwischen
Warm- und Kaltwasser stattfindet.

Geeignet für den Einsatz in gewerblichen Küchen und zugelassen der DVGW.

Edelstahl (keine verchromte Ausführung oder im Edelstahl-Look)

Hersteller / Typ:
'..................................................'
vom Bieter einzutragen
Menge: 1,000 Stck

**1.04.70 GESCHIRRSPÜLMASCHINE Haubenmaschine**
GESCHIRRSPÜLMASCHINE
mit eingebauter Wärmerückgewinnung und Wrasenkondensation
Laufrichtung rechts / links.

ALLE Maße und Leistungsdaten sind cirka Angaben der Planung.
Dem Bieter ist es freigestellt Geräte mit einer Abweichung von +/-5%
der abgefragten Werte anzubieten.
Bei Abweichungen der Abmessungen sind angrenzende Geräte
unter Berücksichtigung des Gesamtmaß, entsprechend anzupassen.

Ausführungsmerkmale sind der Ausführungsbeschreibung zu entnehmen.

·  Eintank-Durchschubautomat aus CNS in gewerblicher Ausführung
·  Elektronische Regelung der Waschleistung
·  Aufbau und Inneneinrichtung aus CrNi-Stahl 1.4302
·  Tiefgezogener Tank mit reinigungsfreundlichen Rundungen
·  Tank und Haube doppelwandig isoliert
·  doppelwandige Haube mit CrNi-Haubenbügel dreiseitig oder
  ergonomischen Griffen nach  oben zu öffnen
·  Programmstart durch Niederdrücken des Rundumhaubenbügels
·  Dreharmwasch- und Klarspülsystem aus CrNi
·  CrNi-Tankabdecksieb für grobe Verunreinigungen
·  Laugen-Feinfiltersystem
·  Vollelektronische Steuerung mit Bediendisplay
·  Digitale Temperaturanzeige für Wasch- und Klarspülwasser
·  Selbstreinigungs- und Entkalkungsprogramm
·  Drucksteigerungspumpe für eine konstante Klarspülmenge und Klarspültemperatur
·  Laugenpumpe
·  Softstart zum Schutz von empfindlichem Spülgut
·  Zulaufschlauch mit Aqua-Stop-System und Leckwassersicherung (Bodenwanne)
·  Anschluss-Set, bestehend aus Zu- und Ablaufschlauch und Elektrokabel,
  (je 1,4 m ab Automat)
·  Wandanschlussprofil zur Rückseite
·  DIN EN ISO 9001
·  CE-Zeichen
·  GS-Prüfzeichen
·  Gemäß der Hygieneanforderungen der DIN Normen für
·  Gläserspülautomaten DIN 10511
·  Eintankspülautomaten DIN 10512
·  Spülautomaten für Mehrwegbehältnisse DIN 10522
·  Freier Auslauf Familie A, Typ A, nach EN1717
·  Tank- und Boilerheizung gegenseitig nicht verriegelt

Drehstrom  3NPE 400V~50 Hz
Gesamt  max. 10,00 kW
Schutzart  min. IP X5

Wasserverbrauch je Spülzyklus max. 2 Liter.

mdst. 3 Programmlaufzeiten
min.  80 Körbe/h

Höhe der Maschine
(bei geöffneter Haube)  max. 2100 mm

Höhe der Maschine
mit Wärmerückgew. max. 2150 mm

Korbmaß 500x500 mm

Bodenfreiheit  150 mm

  Dosiertechnik
·  Klarspüler- Dosiergerät eingebaut
·  Flüssigreiniger-Dosiergerät, eingebaut

Korbzubehör
3x Tellerkörbe
3x Universalkörbe
3x Universalkörbe (feinmaschig)

Hersteller / Typ:
'..................................................'
vom Bieter einzutragen
Menge: 1,000 Stck

**1.04.80 WASSER-FILTERSYSTEM**
WASSER-FILTERSYSTEM

ALLE Maße und Leistungsdaten sind cirka Angaben der Planung.
Dem Bieter ist es freigestellt Geräte mit einer Abweichung von +/-10%
der abgefragten Werte anzubieten. Bei Abweichungen der Abmessungen
sind angrenzende Geräte unter Berücksichtigung des Gesamtmaß,
entsprechend anzupassen.

Teilentsalzungspatrone zur Vehinderung von Kalkablagerungen an der
Maschine und am Spülgut, mit digitaler Anzeige und folgenden Filterstufen...

Vorfiltration:
Ein Filtervlies hält grobe Partikel sicher zurück und sorgt durch
seine flächenförmige Wasser verteilung für eine hohe Ausnutzung
des nach geschalteten Filtermediums.

Karbonathärtereduktion:
Hier wird gezielt der Gehalt an Karbonathärte reduziert.
Dadurch wird eine unerwünschte Kalkbildung verhindert.
Durch den integrierten Aktivkohleanteil werden unerwünschte
Geschmacks- und Geruchsstoffe, wie z. B. Chlor ebenfalls
reduziert und gelangen somit nicht in das Filtrat.

Feinfiltration:
Durch den extrem feinen Filterflies werden auch feinste
Partikel zurück gehalten.

Durchflussmessanzeige:
Die Software errechnet nach Eingabe der jeweiligen Filterkapazität und
durch die Erfassung des Volumenstroms die Restkapazität der Filterpatrone.
Ist die Patrone erschöpft, so wird die Kapazität der Austausch der Patrone
durch Blinken der Restkapazität anzeigt.

Die Anzeigeeinheit ist gegen Spritzwasser (IPX4) und der Sensor gegen
dauerhaftes Untertauchen in Wasser (IPX8) geschützt.

Technische Angaben:
Kapazität bei einer Karbonathärte
von 10° dH (Verschnitt 0%):  mdst. 12.000 Liter

Betriebsdruck:  max. 6 bar

Wassereingangstemperatur:  ca. 5 - 60°C

Gewicht im nassen Zustand:  max. 24 Kg

Längs platzierbar:  Ja
Horizontal platzierbar:  Ja

Inklusiv:
· Druckbehälter
· Druckbehälterdeckel
· Filterkartusche (Teilentsalzung)
· Karbonathärte-Test-Kit
· Durchﬂussmessgerät für Durchﬂussbereich 100-700 l/h, Anschluss G3/4"
  inklusiv Display
· 1x Wechselkartusche

Auf Grund von fehlender Lagerkapazitäten vor Ort und der leichteren Reinigung,
ist eine kompakte Enthärtungseinheit (ohne loses Regeneriersalz) vorgesehen.

ABM:  H 550  D = 300mm

Hersteller / Typ:
'..................................................'
vom Bieter einzutragen
Menge: 1,000 Stck

**1.04.90 AUSLAUFTISCH LINKS**
AUSLAUFTISCH  LINKS
für 2 Körbe passend zur Spülmaschine

ALLE Maße und Leistungsdaten sind cirka Angaben der Planung.
Dem Bieter ist es freigestellt Geräte mit einer Abweichung von +/-5%
der abgefragten Werte anzubieten.
Bei Abweichungen der Abmessungen sind angrenzende Geräte
unter Berücksichtigung des Gesamtmaß, entsprechend anzupassen.

Ausführungsmerkmale sind der Ausführungsbeschreibung zu entnehmen.

Der Auslauftisch muß geeignet sein zur Aufnahme
von Körben 500x500mm (2 Stck.).

Tischplatte aus 2,0 mm starkem CNS, Unterseite mit CNS-
Profilen verstärkt.
Tischplatte mit eingekanteter Korbführung, passend für
Körbe 500 mm breit, rechts mit Anschlusslippe zum
Einhängen in die Geschirrspülmaschine.

Tischplatte wandseitig mit angekanteter Spritzwand 300
mm hoch, sonst 50 mm abgekantet. Die Spritzwand an
der Wand dauerhaft befestigt und abgedichtet.
Unterbau als offenes Rahmengestell aus Vierkantrohr 40/40 mm.

Der Unterbau mit Rahmen, darin eingelegt herausnehmbare Roste,
Roste Spülmaschinen geeignet. Abmessung passend zu den Spülkörben
500x500mm.

ABM:  B 1500  T 750  H 900  mm

Arbeitshöhe 900mm OKFF.
Bodenfreiheit 200mm

Bieterangaben:

Fabrikat / Typ:
'..................................................'
vom Bieter einzutragen
Menge: 1,000 Stck

**1.04.100 PUTZMITTELSCHRANK**
PUTZMITTELSCHRANK
mit abschließbaren Flügeltüren

ALLE Maße und Leistungsdaten sind cirka Angaben der Planung.
Dem Bieter ist es freigestellt Geräte mit einer Abweichung von +/-5%
der abgefragten Werte anzubieten.
Bei Abweichungen der Abmessungen sind angrenzende Geräte
unter Berücksichtigung des Gesamtmaß, entsprechend anzupassen.

Ausführungsmerkmale sind der Ausführungsbeschreibung zu entnehmen.

Putzmittelschrank komplett aus Chromnickelstahl 1.4301
gefertigt.

1 Schrankraum mit Mitteltrennwand, eine Schrankhälfte
oben mit einem durchgehenden Zwischenboden, darunter
Stange mit Haken für Besen, darunter vier zurück
springende höhenverstellbaren Zwischenböden, die andere
Schrankhälfte mit 5 höhenverstellbaren Zwischenboden
Schrankraum bestehend aus zwei Seitenwänden in
doppelwandiger Ausführung, Innenseiten glatt,
mit Schlitzen einschließlich Träger
zur Höhenverstellung der Zwischenböden, Grundboden
glatt mit Traverse verstärkt, Boden hinten aufgekantet
als Wischkante, darauf aufgesetzt einfachwandige
Rückwand, stabil mit den Seitenwänden verbunden  (keine
Poppnieten), oberer Deckel vorne 40 mm abgekantet,
seitlich und hinten stabil mit Rückwand und
Seitenwänden verheftet, Zwischenböden höhenverstellbar,
Böden allseitig 40 mm abgekantet, mit Traverse
verstärkt, vorne eine doppelwandige Flügeltür mit
eingekanteter Griffleiste, Tür vor dem Schrankraum
aufgesetzt, oben und unten mit gelasertem stabilem Türscharnier, Tür durch Stiftschraube einstellbar.

Der Schrank muss kippsicher an der Wand befestigt werden.

ABM: B 1200  T 700  H 1950  mm

Bieterangaben:

Fabrikat / Typ:
'..................................................'
vom Bieter einzutragen
Menge: 1,000 Stck

**1.04.110 ABFALLSAMMLER DREIFACH**
ABFALLSAMMLER DREIFACH

ALLE Maße und Leistungsdaten sind cirka Angaben der Planung.
Dem Bieter ist es freigestellt Geräte mit einer Abweichung von +/-10%
der abgefragten Werte anzubieten. Bei Abweichungen der Abmessungen
sind angrenzende Geräte unter Berücksichtigung des Gesamtmaß,
entsprechend anzupassen.

Ausführungsmerkmale sind der Ausführungsbeschreibung zu entnehmen.

Sammler in offener Ausführung, 3-fach, für
Aufnahme und Transport von Abfällen
in handelsüblichen Transportsäcken.

Wagen in stabiler, selbsttragender und
hygienischer Konstruktion aus hochwertigem
Edelstahl.Offene Konstruktion bestehend aus drei
oberen Halterahmen mit integrierten
Gummidichtungen zur festen und hygienischen
Aufnahme der Transportsäcke. Rahmen auf vier
Standrohren, fest auf einer allseitig 30 mm
abgekanteten Bodenplatte verschweißt. Unterhalb
der Bodenplatte Fußpedale zur Bedienung der
hygienisch abschließenden Kunststoffdeckel. Der
Öffnungsmechanismus in Form je eines vertikalen
Rohres befindet sich, ohne störenden Einfluss auf
eingespannte Müllsäcke, auf der Rückseite des
Sammlers.Sammler fahrbar auf 4 Lenkrollen, davon 2
mit Totalfeststellern, ø 75 mm, in
korrosionsgeschützten Gehäusen, mit
Rückenlochbefestigung.

ABM:  B 1010  T 500  H 920  mm

Hersteller / Typ:
'..................................................'
vom Bieter einzutragen
Menge: 1,000 Stck

**1.04.120 REGAL MIT KUNSTSTOFFROSTEN 1580mm**
REGAL MIT KUNSTSTOFFROSTEN 1580mm

ALLE Maße und Leistungsdaten sind cirka Angaben der Planung.
Dem Bieter ist es freigestellt Geräte mit einer Abweichung von +/-10%
der abgefragten Werte anzubieten. Bei Abweichungen der Abmessungen
sind angrenzende Geräte unter Berücksichtigung des Gesamtmaß,
entsprechend anzupassen.

Inklusiv Wandbefestigung.

Ausführungsmerkmale sind der Ausführungsbeschreibung zu entnehmen.

ABM: B 1580  T 500  H 1800mm

Bieterangaben:

Fabrikat / Typ:
'..................................................'
vom Bieter einzutragen
Menge: 1,000 Stck

### Titel 2 Dienstleistungen

#### Untertitel 2.01 Montage

**2.01.10 ANLIEFERUNG / EINTRANSPORT**
*** Pauschalposition
ANLIEFERUNG / EINTRANSPORT

Zu kalkulieren ist das Abladen vom Anliefer LKW / Transporter
und der Eintransport zum Montageort.

Der Eintrasport erfolgt über die Anlieferzone im Erdgeschoss.

Sämtliche Hilfsmittel / -geräte sind zu berücksichtigen.
Auch zu berücksichtigen sind sämtliche Fracht- und Lieferkosten.

Die Warenannahme ist durch Mitarbeitende des AN zu gewährleisten.
Eine bauseitige Annahme der angelieferten Waren ist ausgeschlossen.
Es erfolgt keine Unterschrift durch Dritte.
Menge: 1,000 psch

**2.01.20 MONTAGE**
*** Pauschalposition
MONTAGE

Die Geräte sind betriebsfertig zu montieren.

Für die abgefragten Positionen ist der
Montageanteil einzutragen.

Inkl. der erforderlichen Hilfsmittel.

Sämtliche Verpackungsmaterialien sind durch
den AN zu entsorgen.

Vor der Abnahme ist die Küche in einem gereinigten
Zustand zu versetzen. Dazu gehört auch, dass
sämtliche Folien abgezogen sind.
Menge: 1,000 psch

**2.01.30 ANSCHLUSSARBEITEN**
*** Pauschalposition
ANSCHLUSSARBEITEN

Die Geräte sind betriebsfertig anzuschließen.

Für die abgefragten Positionen ist der
Anteil zu den erforderlichen Anschlussarbeiten
an die definierten Übergabepunkte einzutragen.

Inkl. der erforderlichen Hilfsmittel.

Anschlussarbeiten sind zu Berücksichtigen für die
Bereiche Elektro und Sanitär.

Inkl. kompletten Anschlussmaterial zum betriebsbereiten
anschießen im Umkreis von 2m.
Menge: 1,000 psch

#### Untertitel 2.02 Inbetriebnahme

**2.02.10 INBETRIEBNAHME**
*** Pauschalposition
INBETRIEBNAHME

Inbetriebnahme der beauftragten Komponenten, einschl. Erstellung von
Inbetriebnahmeprotokollen, Durchführung von Abnahmeprüfungen,
Elektrocheck gemäß DGUV-A3, usw.
Menge: 1,000 psch

**2.02.20 EINWEISUNG**
*** Pauschalposition
EINWEISUNG

Einweisung der beauftragten Komponenten, einschl. Erstellung von
Einweisungsprotokollen.

Hierbei ist zu berücksichtigen, das die Einweisung
gesondert von der Abnahme statt findet.

- Ersteinweisung des Bedienpersonals / Nutzer
- Zweiteinweisung der Haustechnik
Menge: 1,000 psch

**2.02.30 REVISIONSUNTERLAGEN Küchentechnik**
REVISIONSUNTERLAGEN Küchentechnik

Bestands- und Abnahmeunterlagen wie nachfolgend beschrieben:

Inhaltsverzeichnis Küchentechnik

0.0 Projektdetails
  Bauvorhaben, WE-Nr., Straße, Ort und Gewerk
1.0 Anlagenbeschreibung
  1.1 Gebäudebeschreibung
  1.2 Anlagen- und Betriebsbeschreibung
  1.3 Konformitätserklärung/CE-Bestätigung
  1.4 Betriebskarteikarten
2.0 Abnahmebescheinigungen
  2.1 Abnahmeprotokoll
  2.2 Nachabnahmeprotokoll
3.0 Fachunternehmererklärung
4.0 Bedienungsanweisung
  4.1 Inbetriebnahme
  4.2 Protokoll und Checkliste DGUV-Prüfung zur  Inbetriebnahme
  4.3 Außerbetriebnahme
  4.4 Einweisungsprotokolle
5.0 Herstellerdokumente/ Ersatzteilliste
  5.1 Bedienungsanleitung
  5.2 Pflegehinweis
  5.3 Dübelverwendungsnachweis
  5.4 Explosionszeichnung / Ersatzteilliste
6.0 Wartung und Instandhaltung
  6.1 Wartungsvertrag
  6.2 Wartungspläne
  6.3 Wartungshinweise Hersteller
9.0 Zeichnungen
  9.1 Freigegebene Werkplanung
  Grundrisse / Detailplanung

Sämtliche Bestands- und Abnahmeunterlagen sind als Papierpausen in einem einfachen Satz im Ordner dem Auftraggeber bei der Abnahme zu übergeben.

Im Ordner muß ein Inhaltsverzeichnis den Unterlagen
vorangestellt werden. Das Inhaltsverzeichnis muss die zuvor beschriebene Gliederung aufweisen (soweit zutreffend).

Die einzelnen Abschnitte der Unterlagen sind gemäß dem Inhaltsverzeichnis durch Trennblätter zu trennen.

Die Dokumentation ist zusätzlich auf Datenträger (1-fach) entsprechend vorgenannter Gliederung zu liefern.
Die Gestaltungsrichtlinien hinsichtlich CAD der Stadt Braunschweig sind zu berücksichtigen.

Revisions- Zeichnungen der kompletten Küchentechnik im Maßstab der Ausführungszeichnungen bestehend aus:
Grundrissen und Detailplänen. Die Anlagenteile sind mit Positionsnummern zu versehen. Die Zeichnungen sind farbig anzulegen und mit Lochverstärkern zu versehen.

Die Bezeichnung aller Einrichtungsgegenstände, Geräte und Armaturen ist mit Pos.-Nr. ist in einer Legende, geordnet nach Pos.-Nr., aufzuführen. Außer der Pos.-Nr. muss die Legende das Fabrikat, den Typ und die wichtigsten technischen Daten enthalten.
Die Bezeichnung und Kennzeichnungen sind in allen Unterlagen und Plänen gleichlautend vorzunehmen.

Die zuvor aufgeführten Zeichnungen sollen folgende Angaben enthalten:

a) Positionsnummer mit Bezeichnung zu den Geräten,
  Küchenmöbeln bzw. der Ausstattung.
b) Geräteliste mit den Positionsnummern übereinstimmend mit
  der Zeichnung mit Fabrikat, Typ und Leistungsdaten
  sämtlicher eingebauten Geräte.

Hierfür wird pauschal berechnet
Menge: 1,000 Stck

#### Untertitel 2.03 Stundenlohnarbeiten

*Hinweis: STUNDENLOHNARBEITEN*
STUNDENLOHNARBEITEN

Für eventuell anfallende Stundenlohnarbeiten
sind Stundenlohnverrechnungssätze anzubieten.

Der Auftragnehmer erklärt mit der Abgabe des
Angebotes, dass die angebotenen
Verrechnungssätze unter Beachtung der
preisrechtlichen Vorschriften ermittelt wurden.

Die Verrechnungssätze gelten unabhängig von der
Anzahl der abgerechneten Stunden und beinhalten
Lohn- und Gehaltskosten, Gemeinkostenanteile
einschließlich Sozialkostenbeiträge,
vermögenswirksame Leistungen und Lohn- und
Gehaltsnebenkosten (Auslösung, Wegegelder).
Stundenlohnarbeiten dürfen nur mit Genehmigung
der Bauleitung und zum Nachweis geführt werden.

**2.03.10 STUNDENLOHN MONTEUR**
*** Bedarfsposition mit GB
STUNDENLOHN MONTEUR

Werktags 08:00 - 17:00 Uhr
Menge: 5,000 Std

**2.03.20 STUNDENLOHN HILFSKRAFT**
*** Bedarfsposition mit GB
STUNDENLOHN HILFSKRAFT

Werktags 08:00 - 17:00 Uhr
Menge: 5,000 Std
